# Gotha
Angebotsaufforderung (GAEB 90, DA83)
DV-Nummer: 3000
Währung: EUR
Auftraggeber: Stiftung Thüringer Schlösser und Gärten, Schloss Heidecksbur

## VE10 Westflügel Natursteinboden Arkaden
Datum: 02.02.26
EP-Anteile: Material; Lohn

*Hinweis*
1) Allgemein / Besonderheiten des Objektes
Schloss Friedenstein mitsamt seinen baulichen Anlagen
und Freiflächen mit Parkanlage und Kleinarchitekturen
steht unter Denkmalschutz. Alle Arbeiten sind mit
größter Sorgfalt, Vorsicht und größtmöglicher Schonung
der
Originalsubstanz durchzuführen. Beschädigungen
derselben sind auszuschließen.
Alle Arbeiten sind so auszuführen, dass keine
unnötigen Erschütterungen in das öffentlich genutzte
Bauwerk
eingetragen werden. Die bestehende Substanz ist
unaufgefordert vor Beschädigungen zu schützen. Zur
Bearbeitung vorgesehene Verfahren und Technologien
sind substanzschonend und unter der Prämisse
maximaler Erhaltung der vorhandenen Substanz zu wählen.

Zwischen 2026 - 2028 sollen statische und
restauratorische Instandsetzungsmaßnahmen an den
Pfeiler im
Arkadengang des Westflügels erfolgen. Die statischen
Sicherungen machen eine Aufnahme des Bodenbelages
aus historischen und neuen Sandsteinplatten,
Rinnsteinen und Beton notwendig.
Inhalt des vorliegenden Leistungsverzeichnisses sind
die Dokumentation, Rückbau, temporäre Einlagerung,
Reinigung und Wiedereinbau des Bodenbelags aus
Naturstein in der Arkade des Westflügels in 2
Bauabschnitten. Notwendige Restaurierungs- und
Verfugungsarbeiten an den Bestandsplatten sind
ebenfalls
Bestandteil der Leistung. Zudem ist der Abbau zweier
barocker Brunnen notwendig.

2) Objektbesichtigung vor Angebotsabgabe
Dem Bieter steht die Möglichkeit zur Besichtigung des
Objektes frei.
Forderungen des Bieters, die sich aus der Unterlassung
dieser Empfehlung ergeben, werden ausgeschlossen.

Ansprechpartner für örtliche Begehungen/Besichtigungen:

Stiftung Thüringer Schlösser und Gärten; Bauverwaltung:
Sabine Jeschke
Tel.: 03621 / 5129335
M.: 0162 / 4470846
Jeschke-s@thueringerschloesser.de

Stiftung Thüringer Schlösser und Gärten;
Schlossverwaltung:
Sandra Seeber
Tel.: 03621 / 5129334
M.: 0176/22233371
Schlossverwaltung@schlossfriedenstein.de

3) Qualifikation, Haftung, Denkmalschutzrechtliche
Belange
Da es die besondere Eigenart der Baumaßnahme
erfordert, kommen im Sinne des § 14, ThDSchG, (2) für
die
Ausführung nur denkmalfachlich geeignete Firmen und
Personen in Betracht, die sich für die Ausführung der
Maßnahmen nachweislich qualifiziert haben und
Erfahrungen im Bereich Restaurierung von Naturstein im
Denkmalbestand haben.

Der Nachweis für die erforderlichen Berufserfahrungen
erfolgt über das beiliegende Formblatt mit
Bennung von Refernzobjekten!

Der Bieter versichert:
- nur qualifiziertes Personal einzusetzen
- Kenntnis über die speziellen Vorschriften und ggf.
einschlägigen DIN-Normen und EN-Normen zu besitzen.
- über ausreichende Erfahrung zu verfügen.
Der Leiter der Baustelle darf während der gesamten
Ausführungszeit nicht gewechselt werden. Er sollte
möglichst täglich an
den Arbeiten vor Ort beteiligt sein, ebenso bei
Baustellenterminen mit der Bauleitung.
Der verantwortliche Baustellenleiter muss
außerordentliche Qualifikationen und Erfahrung in
seinem Gewerk
vorweisen.

4) Preise
Sämtliche Preise sind Nettopreise in Euro. Die
Mehrwertsteuer wird gesondert aufgeführt. Die
angebotenen
Einheitspreise verstehen sich inklusive aller
notwendigen Leistungen und Nebenleistungen
(Lohnstundensätze,
Materialpreise, Beschaffungs-, Anlieferungs-,
Herstellungs- und Maschinenkosten, Schutt beseitigen,
einschl.
Aufladen, Abtransport und Deponiegebühren), sofern in
den Positionen nicht anders beschrieben ist.
Der Bieter bestätigt, dass die aufgeführten
Einheitspreise vollständig sind, d. h. die
Lohnstundensätze unter
Beachtung der preislichen Vorschriften der üblichen
Berechnungsmerkmale ermittelt wurden, Materialpreise
und
Beschaffungskosten enthalten sind und Maschinenkosten
in Anlehnung an die gültige Baugeräteliste (BGL)
erfolgten.
Der Auftragnehmer übernimmt die Verpflichtung der
Vollständigkeit der angebotenen Leistungen. Leistungen
und Nebenleistungen, die sich zwangsläufig ergeben,
sind im LV berücksichtigt. Nebenleistungen sind vom
Bieter auch dann einzukalkulieren, wenn sie im LV
nicht ausdrücklich erwähnt werden.
Die zum Nachweis ausgeschriebenen Arbeitsstunden sind
als Höchstsatz zu verstehen und werden nur nach
vorheriger Freigabe durch die Bauherrin freigegeben.
Mehraufwendungen und Massenüberschreitungen sind im
Voraus schriftlich zu begründen und der Bauleitung
zu übergeben. Erst nach Prüfung, Zustimmung und
Beauftragung durch die Bauleitung dürfen die Arbeiten
ggf.
weitergeführt werden.

5) Baustellentagebuch, Unterlagen
Der Auftragnehmer muss ein Baustellentagebuch führen,
aus dem der Personal-, Geräte- und Materialeinsatz
sowie lückenlos der Stand und Fortschritt der Arbeiten
mit allen bemerkenswerten, den Bau betreffenden
Ereignissen (Bauabläufen) hervorgeht, ebenso Arbeits-
und Witterungsbedingungen.
Es muss auf Verlangen jederzeit (wöchentlich zu den
Bauberatungen) vorgelegt werden können. Das
Bautagebuch ist nach Abschluss der Maßnahme dem
Auftraggeber zu übergeben. Die Aufwendungen zur
Führung des Baustellentagebuches sind in die
Einheitspreise des Angebotes einzukalkulieren.
Zu den auf der Baustelle vorzuhaltenden
Ausführungsunterlagen zählt neben den Plänen auch eine
Ausfertigung
der Leistungsbeschreibung.

6) Schadens- und Unfallverhütung, Versicherung
Der Auftragnehmer hat für seine Leistungen alle
Sicherheitsvorkehrungen zu treffen, um Personal- und
Sachschäden abzuwenden.
Die Einhaltung der Unfallverhütungsvorschriften der
Berufsgenossenschaften und die Bestimmungen des
Arbeitsschutzes liegen in der alleinigen Verantwortung
des Auftragnehmers. Sollte kein Koordinator für den
Sicherheit- und Gesundheitsschutz auf Baustellen nach
der Baustellenverordnung beauftragt
werden, so bleibt die Verantwortung für die Einhaltung
der Sicherheits- und Gesundheitsschutzmaßnahmen
allein beim Auftragnehmer. Der Auftragnehmer stellt
dem Bauherrn sowie die örtliche und fachliche
Bauleitung
ausdrücklich frei von Schadensersatzansprüchen, die er
im Zusammenhang mit seinen Leistungen oder
Lieferungen zu vertreten hat. Dem Auftragnehmer
obliegt der Schutz seiner Leistungen, auch gegen
Wasser-,
Frost-, Sturm- und Winterschäden, sowie gegen
Beschädigungen, Korrosion und Verschmutzung,
Beseitigung
von Eis und Schnee, kostenfrei. Die
Verkehrssicherungspflicht obliegt allein dem
Unternehmer.
Schutzvorrichtungen zur Gefahrenabwehr sind täglich zu
kontrollieren, Mängel sofort zu beseitigen.
Der Auftragnehmer hat eine Haftpflichtversicherung,
bezogen auf den Einzelauftrag, durch Vorlage der
Versicherungspolice
nachzuweisen.

Versicherungsgesellschaft
................................

Deckungssumme max. .................................

Personenschäden .................................

Sachschäden ..................................

(vom Bieter einzutragen)

7) Bauleitung und Abstimmungen
Das Anordnungsrecht als Vertreter der Bauherrin liegt
beim Architekten bzw. dessen Bauleitung.
Alle zur Ausführung gelangenden Arbeiten müssen mit
diesen abgestimmt werden, die zur fachlichen
Abstimmung Sonderfachleute heranziehen können. Bei
evtl. auftretenden Unstimmigkeiten in Bezug auf
Anwendungs- und Verarbeitungshinweise hat der
Auftragnehmer die Bauleitung sofort zu informieren,
die darauf
eine Entscheidung unter Einschaltung der Fachbehörden
trifft. Bei der Bauanlaufberatung erfolgt eine
Einweisung durch die örtliche Bauleitung. Zum
Einweisungstermin müssen alle Gewerke anwesend sein.
Während der Bauausführungszeit hat der Auftragnehmer
zu den wöchentlich stattfindenden Bauberatungen den
Bauleiter bzw. im Krankheits- oder Urlaubsfall einen
bevollmächtigten Vertreter zu entsenden.
Unentschuldigtes
Fernbleiben an den Bauberatungen wird als nicht
erbrachte Leistung angesehen, was Sanktionen nach sich
ziehen kann, worüber die Bauherrin entscheidet.

8) Bauablauf
Die Instandsetzung der Arkaden sowie die Aufnahme des
Fußbodens erfolgt in zwei Bauabschnitten (BA1,
BA2). Im Bauabschnitt 1 werden 8 Pfeiler im Zuge der
statischen Instandsetzung vollständig erneuert und
erhalten hierfür eine Subkonstruktion aus Stahl für
dessen Gründung der Bodenbelag aufgenommen wird.
Die übrigen Pfeiler werden statisch ertüchtigt und
benötigen hierfür nach aktuellem Planungsstand
ebenfalls
eine temporäre Abfangung. Innerhalb BA2 kann es
aufgrund der laufenden Ausführungsplanung zu einer
Anpassung des Bauablaufes kommen.

Bauabschnitt 1 wird aufgrund von Veranstaltungen in 2
Etappen von 2026 - 2027 bearbeitet.
Bauabschnitt 2 folgt im Jahr 2028.
Mit Abschluss der statischen Instandsetzung 2028
werden die Beläge aus beiden Abschnitten zusammen neu
verlegt.

Die Bauabschnitte gliedern sich wie folgt:
Bauabschnitt 1.1 - Ausbau Boden zw. W5 - W12  (27.4.26
- 17.5.26)
Bauabschnitt 1.2 - Ausbau Boden zw. W2 - W5  (1.5.27 -
31.5.27)
Bauabschnitt 2 - Ausbau Boden W1-S1.b bis W1-2 und W12
bis W16/N1 (Ausbau 2028)
Wiedereinbau BA1 und BA2 Ende 2028

Es ist zu beachten und einzukalkulieren, dass mehrere
Gewerke (Schnittstelle TGA, Elektrik,
Pfeilersanierung, Naturwerksteinarbeiten Pfeiler)
gleichzeitig im Westflügel tätig sind. Die
Baustelleneinrichtung wird gemeinsam von allen Firmen
genutzt. Notwendige Abstimmungen sind
einzukalkulieren.

Das Gebäude wird museal und für Veranstaltungen
genutzt. Diese Nutzung muss bei der Arbeitsgestaltung
z.B.
bei der Lärm- und Staubbelastung berücksichtigt werden.

9) Termine und Baufristen
Voraussichtlicher Arbeitsbeginn vor Ort: Nach
Auftragsvergabe,
BA1.1 Mai 2026
BA1.2 Mai 2027
BA 2 Frühjahr 2028
Fertigstellung/Wiedereinbau BA1/BA2: Ende 2028

Der Auftragnehmer hat vor Beginn der Arbeiten einen
Baufristenplan über seine vertraglichen Leistungen mit
Angabe der geplanten personellen Baustellenbesetzung
zu erstellen, anhand dessen die Einhaltung der
Vertragsfristen nachgewiesen und überwacht werden
kann. Der Plan ist mit der Bauleitung abzustimmen.
Die Festlegungen des Auftraggebers, z.B. zur
baufachlichen oder terminlichen Koordinierung mit den
übrigen
Leistungsbereichen, sind zu berücksichtigen. Bei
Änderungen der Vertragsfristen oder bei erheblichen
Abweichungen von sonstigen Festlegungen ist der Plan
durch den Auftragnehmer unverzüglich
fortzuschreiben.
Der Plan ist dem Auftraggeber 15 Werktage nach
Auftragserteilung, bei Überarbeitungen unverzüglich
jeweils
in 2 Fertigungen zu übergeben.
Die Erstellung des Bauzeitenplanes wird nicht
gesondert vergütet.

10) Materialien
Die Materialkosten verstehen sich einschl. aller
Zuschläge, frei Verwendungsstelle. Alle Einheitspreise
beinhalten die komplette Leistung nach der
Leistungsbeschreibung, einschl. aller Nebenleistungen,
die zur sach-
und fachgerechten Durchführung erforderlich sind,
einschl. aller Fahrtkosten, Auslösungen und sonstigen
Nebenkosten.
Nicht im Angebot erfasste Materialien werden zum
ortsüblichen Preis abgerechnet.
Sollten aus Sicht des Bieters andere Materialien oder
Fabrikate als im LV ausgeschrieben verwendet werden, so
ist deren Gleichwertigkeit zu den angegebenen
Materialien durch Prüfberichte zu belegen und durch die
Bauleitung zu bestätigen.
Grundsätzlich sind, wenn nicht anders beschrieben, die
folgenden Leistungen in die Positionen einzukalkulieren
und werden nicht gesondert vergütet: Koordinierung und
Lieferung, Vorhaltung und Verbrauch aller benötigten
Kleingeräte und Werkzeuge, Kleinmaterialien,
Verbrauchsmaterial, Verpackungsmaterial,
Arbeitsplatzbeleuchtung, ggf. wiederholtes Einrichten
und Räumen der Lager- und Arbeitsplätze einschl. aller
Transport-, Auf- und Abladekosten, Vorhaltungen,
Wiederherstellung der Arbeitsstelle einschl. Entfernen
von
Verunreinigungen, Schutz gegen Diebstahl.

11) Schutzmaßnahmen
Angrenzende und nicht zu bearbeitende Bauteile sind in
geeigneter Form vor Beginn und während der Arbeiten
so zu schützen, dass keine Verunreinigungen oder
Schäden auftreten können. Soweit diese Leistungen
nicht im
LV näher beschrieben sind, sind diese Leistungen mit
in den Einheitspreisen einzukalkulieren.
Insbesondere für die Entfernungsarbeiten von Estrich,
Mörteln und Schüttungen im Boden sind durch
Folienschutz und ähnliche Maßnahmen die angrenzenden
Wände und Pfeiler und historische Oberflächen vor
Schäden und Verschmutzung zu schützen.

12) Aufmaß und Abrechnung
Sämtliche Maße sind eigenverantwortlich durch den
Auftragnehmer am Bau zu überprüfen. Für eine
rechtzeitige
Terminanmeldung ist der Auftragnehmer verantwortlich.
Für Leistungen, die später nicht mehr quantitativ
erfassbar sind, müssen vor der Weiterführung der
Arbeiten
Zwischenabnahmen sowie ein Aufmaß der Mengen erfolgen.
Die nachträgliche Abrechnung nicht mehr
sichtbarer Leistungen kann möglicherweise nicht mehr
anerkannt werden.
Rechnungen, auch Teilrechnungen, werden nur mit
prüffähigen, durch die Bauleitung bestätigten Aufmaßen
entsprechend den Vereinbarungen entgegengenommen.
Es werden nur die tatsächlich erbrachten Mengen
abgerechnet.

12.1. Aufmaß anhand der Ausführungspläne:
Die anstehenden restauratorischen Maßnahmen sind in
Form einer digitalen
Kartierung auf Plänen farbig gekennzeichnet
(Ausführungskartierung) und somit
lokalisiert und digital quantifiziert.
Alle weiteren oder geänderte restauratorischen
Maßnahmen sind vom AN zu
erfassen und zu dokumentieren.

12.2. Aufmaß nicht kartierter Maßnahmen:
Der AN erstellt für die Abrechnung vor Ort
entsprechende Aufmaßlisten.
Abgerechnet werden alle tatsächlich bearbeiteten
Flächen und Längen. Aufmaß in
den Einheiten der jeweiligen Positionen (Stk., m, m2
etc.).

12.3. Mehrleistungen
Mehrleistungen (Stk., m2, m, h) welche die
ausgeschriebenen Mengen übersteigen,
sind VOR der Ausführung anzumelden und erst nach
Freigabe durch die Bauleitung
zu bearbeiten.

12.4. Hinweise zur Nachkartierung
Alle Maßnahmen, die von den in den Positionen
beschriebenen Maßnahmen
abweichen und in Absprache mit der Bauleitung
ausgeführt wurden, sind vom
ausführenden Restaurator mit entsprechender Legende
auf Kartierungsfolien (mit
Passkreuzen), die über die entzerrten Fotopläne als
Kartierungsvorlage gelegt
werden, einzutragen. Die zusätzlich bearbeiteten
Flächen und Längen sind am Plan
aufzumessen und einzutragen.
Nicht durchgeführte, im Maßnahmenplan vom Projektanten
jedoch kartierte
Maßnahmen werden auf dem Plan durchgestrichen und
dadurch kenntlich gemacht.

Es wird dem AN freigestellt die Nachkartierung
alternativ auch digital über ein
vektorbasiertes Programm (Vectorworks, AutoCAD, Metigo
o.ä.) vorzunehmen.

Die Kartierung ist bei Rechnungsstellungen auf
Nachfrage der prüfenden Stelle zum
Nachweis vorzulegen.

13) Musterflächen/Ausführungsproben
Es sind für die Versetz- und Pflasterarbeiten beim
Wiedereinbau Arbeitsproben anzulegen. Erst nach
Freigabe
durch die Bauherrin bzw. die Fachbauleitung kann die
Ausführung erfolgen.

14) Baustrom, Bauwasser
Baustrom wird bauseits gestellt. Die Stromverteilung
zum Arbeitsplatz obliegt dem AN und wird nicht
gesondert
vergütet.
Bauwasser wird bauseits gestellt.

15) Lage der Baustelle, Baustellenzugänglichkeit mit
Baustelleneinrichtung (BE)
Die Schlossanlage ist von der südlich verlaufenden
Parkallee über einen öffentlichen Parkplatz zu
erreichen. Der
Zugang zur Baustelle (Westflügel) erfolgt über den
Hof. Das temporäre Parken auf dem Schlosshof zum Zweck
des Be- und Entladens ist nur nach Voranmeldung bei
der Schlossverwaltung und außerhalb von
Veranstaltungen möglich. Parkmöglichkeiten stehen auf
der BE im Westgarten bereit.
Das Liefern eines Personalcontainers ist vom AN
einzukalkulieren.
Auf dem Hof wird aufgrund von Veranstaltungen eine
kleine BE-Fläche für einen Abfallcontainer und ein
Zwischenlager zur Verfügung gestellt, welche mit der
Baustelle wandert.
Die größere BE-Fläche für Personalcontainer,
Materiallager und die langfristige Einlagerung der
ausgebauten
Beläge wird im Westgarten (westlich des Westflügels)
zur Verfügung gestellt. Es ist vorgesehen, die
ausgebauten Natursteinböden in Stapelboxen bzw.
Käfigboxen, 3-fach gestapelt auf einer verdichteten
Schotterfläche bis zum Wiedereinbau zu lagern.

Es wird ausdrücklich darauf hingewiesen, dass die
Fußgänger Vorrang vor den Baufahrzeugen haben, bzw.
dass die StVO gilt. Die öffentlichen Grundstücke sind
freizuhalten von jeglichen Ablagerungen bzw.
Verstellungen und sind täglich besenrein zu verlassen.

16) Ordnung und Sauberkeit, Abfallbeseitigung
Die Baustelle mit Baustelleneinrichtung ist stets
ordentlich und sauber zu halten. Anfallendes
Verpackungsmaterial sowie anfallender Bauschutt sind
als Eigentum des Auftragnehmers sofort zu entfernen
und nach den gültigen Umweltschutzbestimmungen zu
entsorgen. Der Auftragnehmer hat seine Abfälle,
Abbruchmassen und Bauschutt selbst zu entsorgen.
Für die Lieferung eines 7 m3 Abfallcontainers werden
Flächen bereitgesetllt (Erforderlich für die
Entsorgung von
Betonestrichboden und Kleinabfälle)
Die Entsorgung von Abfällen, Abbruchmassen und
Bauschutt umfasst die Verwertung entsprechend den
Vorschriften und behördlichen Auflagen. Der
Entsorgungsnachweis ist auf Verlangen vorzulegen.
Bauherrin mit
ihrer Schlossverwaltung und Bauleitung sind
berechtigt, bei Nichtentsorgung aufgetretene Abfälle
nach kurzer
Fristsetzung diese auf Kosten des Verursachers zu
entsorgen bzw. die Baustelle reinigen zu lassen.

17) Gewährleistung von Sicherheit und Brandschutz
Während der Bauausführungszeit muss sich der
Auftragnehmer mit Arbeitsbeginn an jedem Tag an der
Wache
unter Benennung der Anzahl der Arbeitskräfte anmelden
und nach Arbeitsschluss dort wieder abmelden.

18) Arbeits- und Sicherheitschutz
Der AN achtet auf angemessene PSA bei der Ausführung.

19) Hebewerkzeuge
Hebewerkzeuge für den Ausbau der Bodenplatten sind
durch den AN in den Einheitspreis einzukalulieren.
Für den Transport der ausgebauten Natursteine in
Stapel- oder Käfigboxen zur Lagerfläche im Westgarten
wird
ein Gabelstapler erforderlich. Dieser ist ebenfalls in
die Einheitspreise einzukalkulieren.

20) Beweissicherung
Vor dem Ausbau des Bodenbelags wird der Zustand der
angrenzende Bereiche grafisch und fotografisch
dokumentiert.

21) Grundlagen der Ausführung
Grundlage dieses Angebotes ist die VOB in ihrer
aktuell gültigen Fassung. Einheitspreise sind
Festpreise,
spätere Lohn- und Materialpreiserhöhungen bleiben
unberücksichtigt.
Durch Unterzeichnung dieses Leistungsverzeichnisses
erklärt der Bieter, dass er sich über alle örtlichen
und sachlichen Verhältnisse vor Abgabe des Angebotes
unterrichtet hat. Die Angebotsabgabe ist für die
Bauherrin kostenlos und unverbindlich.
Abweichungen von der Leistungsbeschreibung, Nachträge,
wesentliche Massenveränderungen sind nur
nach Nachtragsangebot und entsprechendem Auftrag
durchzuführen. Für Leistungen, für die kein Auftrag
und keine Preisvereinbarung vorliegen, hat der
Auftragnehmer (AN) keinen Anspruch auf Vergütung.
Gleiches gilt für das Anfallen von Stundenlohnarbeiten.
Bei Bedenken bauseitiger Leistungen hat der AN eine
sofortige schriftliche Mitteilung zu machen. Die
Gewährleistung bleibt bestehen, wenn Mängel der
Leistungen nicht schriftlich mitgeteilt werden.
Nacharbeiten gehen zu Lasten des AN´s.
Der Bieter ist verpflichtet, die vorliegenden
Unterlagen zu prüfen. Einwände sind schriftlich
vorzutragen und
zu begründen.
Das Vorhalten von Geräten, Gerüste, Materialien und
Transportmitteln/-hilfen für die Ausführung der
eigenen Arbeit sind in die Einheitspreise des
Angebotes einzukalkulieren.
In die Einheitspreise des Angebotes sind alle
weiteren, nicht näher beschriebenen, aber lt. VOB zu
erbringenden sowie in den Vorbemerkungen beschriebenen
Nebenleistungen einzurechnen.
Die zum Abladen und Aufstellen erforderlichen
Hebefahrzeuge/-geräte, wie Schwerlastkranwagen,
Kranfahrzeuge, Flaschenzug etc., sind für die eigenen
Arbeiten vorzuhalten. Ungenügende Befestigung und
schlechte Witterungseinflüsse berechtigen nicht zum
Aufschub der Lieferung. Die etwaigen entstandenen
Mehrkosten gehen zu Lasten des AN´s.

22)  Zusätzliche Technische Vertragsbedingungen (ZTV)

Bei der Ausführung sind zu beachten:

- ATV Naturwerksteinarbeiten - DIN 18332 (VOB Teil C
Ausgabe 2012) mit folgenden Hinweisen
zu 3.3.4 Für das Verfugen ist kein grauer Zementmörtel
zu
verwenden. Die Struktur, das Bindemittel und die Farbe
des zu
verwendenden Fugenmörtels orientieren sich am Bestand
(z.B.
am historischen Fugenmörtel, am zu verfugenden
Steinmaterial
etc.). Die feuchtetechnischen und mechanischen
Kennwerte
des Fugenmaterials sind auf das zu verfugende
Steinmaterial
abzustimmen.

- ATV Pflasterdecken und Plattenbeläge, Einfassungen -
DIN
18318 (Ausgabe 2019)

WTA-Merkblatt 3-11-97/D, Natursteinrestaurierung nach
WTA
III: Steinergänzung mit Restauriermörteln und
Steinersatzstoffen

WTA-Merkblatt 3-12-99/D, Natursteinrestaurierung nach
WTA
IV: Fugen

WTA-Merkblatt E 3-14-04/D, Anwendungstechnik
Natursteinrestaurierung Konservierung

WTA-Merkblatt 3-8-95/D, Natursteinrestaurierung nach
WTA II: Handwerklicher Steinaustausch

23) Erklärung des Auftragnehmers
Hiermit bestätige ich als Auftragnehmer oder als
Arbeitsgemeinschaft rechtsverbindlich, dass die
Einheitspreise
so kalkuliert sind, dass die Bestimmungen der
Bauaufsicht, der Gerüstordnung, des Arbeitsschutzes,
der
Unfallverhütungsvorschriften der
Berufsgenossenschaften eingehalten werden können.
Ich erkläre, dass vom Auftragnehmer im Zuschlagsfall
das geforderte Personal eingesetzt wird, die mit den
oben
genannten Vorschriften vertraut sind und auch die
Gewähr bieten kann diese umzusetzen.
Ich übernehme rechtsverbindlich die Haftung für alle
Schäden, die dem Bauherrn, seinen Beauftragten oder
einem sonstigen Dritten infolge Nichtbeachtung der
Vorschriften durch mich selbst oder durch meine
Erfüllungsgehilfen zugefügt werden.

Der Bieter bestätigt mit seiner Unterschrift, dass
keine wesentlichen Unklarheiten zur Bauausführung
bestehen.

Mit der Unterschrift erkennt der Bieter die
Technischen Vertragsbedingungen uneingeschränkt an.

......................, den..................

Stempel + rechtsverbindliche Unterschrift

*Hinweis*
1. (Kurz)-BAUGESCHICHTE Schloss Friedenstein
Schloss Friedenstein ist der erste Barockbau nördlich
der Alpen, der noch vor Ende des Dreißigjährigen
Krieges unter Herzog Ernst I., dem Frommen, von
Sachsen-Gotha an der Stelle der 1567 zerstörten Burg
"Grimmenstein" als Dreiflügelanlage durch die
Baumeister Casper Vogell und Andreas Rudolff errichtet
wurde.
1643 erfolge die Grundsteinlegung, beginnend an der
Nordostecke mit dem Nordflügel (Corps de Logis) als
gewaltiger Riegel gegen die Altstadt. Nachfolgend
entstanden gen Süden der 30-achsige Westflügel (mit
ehem. Marstall) und der 30-achsige Ostflügel (mit
ehem. Zeughaus). Beide schließen mit einem weit
ausladenden, turmartigen, viergeschossigen,
6x6achsigen Pavillonbau (Turm) nach Süden ab. Die
Gesamtanlage war im Wesentlichen in ihrer äußeren
Gestalt bis 1655 fertiggestellt.
1683 erfolgte der Einbau eines Theaters mit
Kulissenbühne und Bühnentechnik im Westpavillon
(Westturm),
welches 1774/75 unter Leitung Conrad Ekhofs nochmals
umgestaltet wurde.

2. (Kurz)-BAUGESCHICHTE WESTFLÜGEL Schloss Friedenstein
Der Westflügel wurde im Kern bis 1648/49 errichtet.
Der Innenausbau des gesamten Westflügels mit Einfügen
von Querwänden und Einwölbungen im
Erdgeschoss erfolgte erst in den darauffolgenden
Jahren bis 1658.
Das als Marstall genutzte Erdgeschoss besteht aus
einem dreischiffigen, 12-jochigen Raum mit
Kreuzgewölben auf schlanken toskanischen Säulen (um
1650), mittiger gewölbter Torfahrt zwischen
Schlosshof und Außenraum (Garten) und hofseitig
flachgedecktem Arkadengang.

3. INSTANDSETZUNG WESTFLÜGEL
In Vorbereitung auf die Instandsetzung des Westflügels
wurden vertiefende Untersuchungen an der
Bausubstanz erforderlich. Untersuchungen ergaben dabei
erhebliche baustatische Mängel. Ursächlich sind
Überlastungen, historische Baumängel sowie
Schwammbefälle. Für die statische Ertüchtigung werden
die
Pfeiler der Arkade teilweise erneuert sowie
restauriert. Dazu ist im Vorfeld der Bodenbelag für
die benötigte
Stützkonstruktion auszubauen und im Anschluss der
Maßnahme wieder einzubauen.

4. BODENBELAG WESTFLÜGEL

4.1. Allgemeine Beschreibung
Es finden sich im Bereich des Westflügels 3
Bodenbeläge in der Arkade. Es gibt einen älteren
(historischen)
und neueren Belag aus Sandsteinplatten (Seeberger
Sandstein). Dabei sind die historischen u. jüngeren
Platten in Bahnen mit fallenden Breiten verlegt. Die
Platten haben eine Breite zwischen 55 - 70 cm und eine
Länge von 60 - 100 cm. Die Plattenstärke des jüngeren
Belages im Norden beträgt 6 cm. Die Plattenstärke der
historischen Platten beträgt bis zu 15 cm.
Im südlichen Teil der Arkade wurde ein Bereich mit
einem Zementestrichboden ausgeführt.
Zwischen den Arkadenpfeilern wurde der Boden analog
zum Hof mit faustgroßen Flusskieseln gepflastert.
Dabei wurden ursprünglich Randstreifen aus hellem
Kalkstein angelegt und die Binnenfelder mit rotem
Quarzporphyr gepflastert.
Der Hof wird durch einen roten Bordstein (Sandstein)
und vorgelagerten Rinnstein (Sandstein) eingefasst.
Während die Sandsteinplatten und Pflasterflächen im
Arkadengang bis zum Bordstein augenscheinlich
ungebunden auf einer Rieselschicht versetzt sind,
scheinen Bordstein und Rinnstein im Mörtelbett
versetzt zu
sein. Es ist möglich, dass der Plattenbelag auch in
Mörtel versetzt und anschließend verfugt wurde, aber
die
Materialien mittlerweile zermürbt sind.

4.2. Zustand des Bodens
Auffallend sind Brüche und Rissnetze an den jüngeren
Sandsteinen im Norden, welche eventuell durch eine
unzureichende Verdichtung des Untergrunds verursacht
wurde. Beim Wiedereinbau sollen Brüche durch eine
entsprechende Untergrundvorbereitung unterbunden
werden.
Die Schäden am historischen Sandsteinbelag
konzentrieren sich auf die Fugenflanken. So kommt es
dort
nutzungsbedingt vermehrt zu Abbrüchen an den Kanten.
Die Farbveränderungen, Verschmutzungen und
Kratzer sind nutzungsbedingt bzw. durch eine
Salzbelastung verursacht. Bei der Pflasterung fehlen
einzelne
Kieselsteine. Zudem wurden Ausbesserung nicht gemäß
des ursprünglichen Musters ausgeführt. An den
Bordsteinen und Rinnsteinen finden sich vereinzelt
Abbrüche sowie ausgewitterte Fugen. In den Vertiefungen
und Fugen haben sich oftmals Pflanzen, Moose und
Flechten angesiedelt.

4.3. Maßnahmen

Schwerpunkt der ausgeschriebenen Arbeiten sind
folgende Maßnahmen

- Demontage, Beschriftung der historischen
Bestandsplatten, Bord- und Rinnsteinen
- Demontage und Entsorgung von stark geschädigten
Platten und Werksteinen
- Demontage von Pflasterbelägen, Feldweise nummeriert
- Nummerierung und Verortung der Platten auf den
bauseits gestellten Messbildern
- Abbruch Betonestrich
- Einrichtung Zwischenlager Westgarten
- Abbau, Verpacken und Transport von 2 Brunnen (werden
nicht wieder eingebaut)
- Nassreinigung und Trockenreinigung manuell
- Verklebung einfach gerissener und gebrochener Teile
- Transport und Einlagerung der Teile bis zum
Wiedereinbau nach statischer Sanierung
- Herstellung eines tragfähigen Untergrundes
(Schotter) für den Wiedereinbau der Beläge mit einem
Gefälle von
mind. 2%
- Wiederversetzen der Bestandsplatten und Bord- und
Rinnsteine sowie Ergänzung der Fehlstellen mit neuen
Platten und Werksteinen (im Mörtelbett)
- Wiedereinbau des Pflasterbelages u.
Wiederherstellung des farbigen Randstreifens
- Verfugung
- Erstellen einer Nachkartierung
- Dokumentation der Maßnahmen

zu bearbeitende Bereiche:
Vollständiger Bereich der Westarkaden

5. KENNZEICHNUNGSSYSTEM
Der Bestand des Bodenbelags wird erhalten und während
der Baumaßnahmen für den späteren
Wiedereinbau eingelagert. Dafür sind insbesondere die
einzelnen Bauteile des ältesten Belags zu
kennzeichnen. Das Beschriftungssystem muss die
eindeutige Zuordnung jedes durch den AN ausgebauten
Elementes gewährleisten. Zusätzlich sind bei der
Verpackung zusammengefasste Pakete bzw. Paletten von
außen eindeutig zu kennzeichnen.
Die Kennzeichnung eines Elements bzw. Bauteils erfolgt
gut sichtbar und in entsprechender Größe entweder
mit Bleistift oder Wachsstift auf der Unterseite bzw.
am Stoß. (Bei der Verwendung von kunstharzbasierten
Stiften ist zuvor eine Sperrschicht mit Tylose oder
Reinacrylat aufzubringen, die vor dem Einbau wieder
entfernt wird.) Bei der Heißdampfreinigung ist die
Beschriftung ggf. auszusparen. Bei kleinteiligen
Pflasterungen und bei den neueren Plattenbelägen
werden die einzelnen Pflastersteine zu Chargen auf
einer
Palette mit Aufsatz zusammengefasst und die Charge
gekennzeichnet.

Die Kennzeichnung enthält folgende Angaben:
Gebäudeflügel (WF),
Achse/ Raum,
weitere Identifikationsnummern für die exakte
Verortung (z.B. System mit Zahlen und Buchstaben zur
Kennzeichnung der Reihen (1A, 1B, 1C,...etc.).

Ergänzend dazu erfolgt die Kartierung auf durch die BL
digital
zur Verfügung gestellten Plänen (Messbilder).

*Hinweis*
Anlage 1: Fotoanlage

Anlage 2: Grundrissplan/ Bauablaufplan

Anlage 3.1: Blattschnittübersicht Fotoplan

Anlage 3.2: Bestandskartierung Fotoplan M 1:150

Anlage 3.3: Maßnahmenkartierung Fotoplan M 1:100

Anlage 3.4: Blattschnitt Fotoplan M 1:25

Anlage 4: Nachweis zur Fachlichen Eignung

### Abschnitt 01 1. Bauabschnitt

*Hinweis*
Der erste Bauabschnitt umfasst einen Abschnitt in der
Arkade
des Westflügels (s. beiliegnder Bauablaufplan). Der
erste
Bauabschnitt beinhaltet die Einlagerung von
Sandsteinplatten,
Pflaster, Bord- und Rinnsteinen sowie den Abbruch von
Beton.
Für die spätere Wiederverlegung sind die Platten
aufzuarbeiten
und mehrere Quadratmeter mit Sandstein zu ergänzen.
Zudem
sind die Beläge neu zu verfugen. Des Weiteren sind zwei
steinerne Brunnen im Innehof abzubauen, transprotfähig
zu
lagern und abzutransprotieren.

Der erste Bauabschnitt wird aufgrund einer
Veranstaltung noch
einmal in zwei Teilabschnitte untergliedert:

Bauabschnitt 1.1 - Ausbau Boden zw. W5 - W12  (27.4.26
- 17.5.26)
Bauabschnitt 1.2 - Ausbau Boden zw. W2 - W5 (1.5.2 -
31.5.27)

#### Titel 01.01 Baustelleneinrichtung

**01.01.1 Visuelle Beweissicherung_Erstbegehung**
Vor Beginn der Bauarbeiten ist im Bereich der
Hofzufahrt und
der an den BA 1 angrenzenden Pfeiler sowie
Arkadenwand- und
Deckenflächen eine visuelle Beweissicherung
durchzuführen.
Diese erfolgt anhand seitens der Auftraggeberin zur
Verfügung
gestellten Plangrundlagen mittels Fotodokumentation und
grafischer Darstellung in den Plänen. Die schriftliche
Ausarbeitung der Begutachtung ist der Auftraggeberin in
digitaler Form vor Beginn der Bauarbeiten zu übergeben.
Menge: 1,000 psch

**01.01.2 Baustelle einrichten und räumen**
Baustelle für sämtliche in der Leistungsbeschreibung
aufgeführten Leistungen einrichten und räumen.

60 v.H. der Pauschale werden nach dem Einrichten,
40 v.H. nach dem Räumen vergütet.

Das Vorhalten der Baustelleneinrichtung für die Dauer
der
Ausführung gilt als Nebenleistung und ist in die
Einheitspreise
einzurechnen.

Vorhaltung BA 1.1 und BA 1.2.
Menge: 1,000 psch

**01.01.3 Bauschuttcontainer 10 m3**
Liefern und Abholen eines Bauschuttcontainers
(Absetzcontainer) mit 10 m3 in die bauseits vorgegebene
BE-Fläche im Schloßhof.
Fachgerechte Entsorgung des nicht kontaminierten,
mineralischen Bauschutts (Mischabfall).

Achtung: Aufgrund der beschränkten Durchfahrtshöhe zum
Schlosshof ist vor der Lieferung eine Abstimmung zur
individuellen Fahrzeughöhe und -breite mit dem
Dienstleister einzukalkulieren.
Es sind kleinstmögliche LKW einzusetzen. Die
Gesamtbreite
von ca. 4 m und Gesamthöhe von ca. 4,5 m wird durch den
Rundbogen beschnitten wudurch sich z.B. eine
Durchfahrtsbreite von knapp 3 x 4 m ergibt.
Menge: 3,000 St

**01.01.4 Vorhaltung Bauschuttcontainer 10 m2**
Vorhalten des Bauschuttcontainers für die
Abbrucharbeiten in
der BE. Der Container ist umgehend nach Abschluss der
Abbrucharbeiten bzw. sofern er vollständig befüllt ist
abzufahren, um die BE zu räumen.
Menge: 3,000 Wo

**01.01.5 Einrichten / Beräumen Lagerort**
*** EP-Aufgliederung gefordert
Zielstellung:
Herstellen eines Lagerortes im Westgarten für die
mehrjährige,
trockene Zwischenlagerung der Natursteinplatten in
stapelbare
Gitterboxen oder Stapelboxen aus Metall.
Geplante Lagerfläche: Schotter, verdichtet, bauseits
gestellt.

Arbeitsinhalt:
Auslegen von Lagerhölzern (mind. 15 x 15 cm), ggf.
gekreuzt,
zum Schutz vor Bodenkontakt und Nässe der
einzulagernden,
stapelbaren Gitterboxen, Käfigboxen bzw. Paletten mit
Gitterbox-Aufsatz. Übergroße Bauteile können in
Abstimmung
mit der BL auf Paletten gelagert werden.
Geplante Stapelhöhe: max. 3 Boxen.
Lieferung, und Montage von wetterfesten, reißfesten
Regenschutzplanen sowie deren Sicherung gegen Wind über
den Boxen und Paletten. Die Plane ist so anzubringen,
dass ein
Wasserablauf gewährleistet ist.
Nach der mehrjährigen Lagerung bzw. nach Wiedereinbau
der
Platten ist die Lagerfläche zu beräumen und das
Material zu
entsorgen.

Kalkulation für den 1. BA, schätzungsweise 30 m2
Fläche,
Bodenplatten: 120 m2, max. 1,00 x 0,75 m, Dicke von 6
- 10
cm.
zzgl.:
Rinnsteine: 64 lfdm, pro Stück max. 1,00 x 0,40 x 0,16
m
Bordsteine: 64 lfdm, pro Stück max. 1,30 x 0,20 x 0,25
m
Pflaster: 64 m2, 225 Stück pro m2, max. 0,20 x 0,10 x
0,20 m.
Menge: 1,000 psch

**01.01.6 Bohlengang**
Zielstellung:
1 Meter breiter Bohlengang im Arkadengang für die
Zugänglichkeit von Räumen nach dem Ausbau des
Natursteinbodens.

Arbeitsinhalt:
Verlegung des Bohlenganges auf dem Erdreich
einschließlich
Augleichshölzer, Unterleghölzer.
Sicherung der Bohlen gegen Verrutschen durch
Schraubverbinder (Lochband, Winkelverbinder,
Flachverbinder).
Breite Bohlen. Stolperkanten vermeiden.
Abbau des Bohlenganges nach Abschluss der Arbeiten.
Ausführung in Teilabschnitten zwischen Hof und
Türschwelle.
Abrechnung nach Meter. Teilmengen addieren.
Menge geschätzt. Auf separaten Abruf AG.
Menge: 5,000 m

**01.01.7 Vorhaltung Bohlengang**
Vorhaltung des Bohlenganges aus der Vorposition.

Meter x Woche
Menge: 50,000 m/Wo

**01.01.8 Grabenbrücke 4 m**
Zielstellung:
Grabenbrücke für die Überbrückung von Gruben oder für
die
sichere Zugänglichkeit von Räumen nach dem Ausbau des
Natursteinbodens im Arkadengang

Arbeitsinhalt:
Lieferung, Montage und spätere Entfernung der
Grabenbrücke
einschließlich Ausgleichshölzer und Geländer.
Für Fußgänger.
mind 0,9 Meter Breite
4 Meter Länge
Menge: 1,000 St

**01.01.9 Vorhaltung der Grabenbrücke aus der Vorposition**
Vorhaltung der Grabenbrücke aus der Vorposition.

Stück x Woche
Menge: 50,000 St/W

#### Titel 01.02 Ausbau, Einlagerung und Transport

**Ausführungsbeschreibung 0001 AB: Kennzeichnung/Ausbau/Lagerung Natursteinboden**
*AB: Kennzeichnung/Ausbau/Lagerung Natursteinboden*
Zielstellung:
Für die statische Instandsetzung der Sandsteinpfeiler
ist der
Natursteinboden auszubauen und zwischenzulagern. Hierzu
zählen rechteckige Sandsteinplatten, Bordsteine und
Rinnsteine
sowie Kieselpflaster.
Historischer Sandsteinboden: Die historischen Platten
(s.
Kartierung) sind auf den vorliegenden Plänen so zu
kennzeichnen, dass ein Wiedereinbau an Ort und Stelle
möglich
ist. Schadhafte Platten werden später restauriert und
wiederverlegt.
Jüngere Beläge (Platten, Rinnsteine, Bordsteine):
können
zukünftig frei ohne genaue Verortung der einzelnen
Teile verlegt
werden. Stark gebrochene Platten werden ersetzt.
Größere
Bruchstücke sollen für spätere Zuschnitte genutzt
werden.

Arbeitsinhalt:
- Kennzeichnen das Bestands-Höhenniveaus an Innenwand
und
Pfeilerbasis mit Wachskreide
- Nummerieren der historischen Natursteinplatten
mithilfe der
bauseits gelieferten Messbilder: WF_Arkadenboden_01
(fortlaufende Nummer). Markierung im Bildplan sowie
Markierung auf dem Stein mit Wachskreide auf der
Schnittseite
oder Unterseite
- vor dem Ausbau reversible Markierung der GOK an der
Arkadenwand und ausgewählten Pfeilern durch Kleben von
Passmarken (mind. 10 Stück)
- falls erforderlich: Einschneiden der Fugen
- Heraushebeln der mager verlegten Sandsteinplatten
- Abklopfen anhaftender Mörtel
- Liefern und Vorhalten der für die Lagerung
notwendigen
Stapelboxen
- Transport zum Lagerort im Westgarten
- Entsorgung stark geschädigter, jüngerer Steinbeläge.

Fallende Breiten und Längen

**01.02.1 Kennzeichnen Höhenniveau**
Arbeitsinhalt:
Kennzeichnen des Höhenniveaus im Bestand mit
Wachskreide
an Pfeiler und Innenwand.
Menge: 1,000 psch

**01.02.2 Ausbau u. Einlagerung Sandsteinboden**
Arbeitsinhalt:
Zerstörungsfreier Ausbau und Einlagerung der
Sandsteinplatten
in unterschiedlicher Größe in Stapelboxen. Bereits
mehrfach
gebrochene Platten werden entsorgt. Größere Bruchstücke
werden für spätere Zuschnitte eingelagert.

Kennzeichnung des historischen Plattenbelags in der
Arkade
inkl. Verortung auf dem Plan für späteren Wiedereinbau
an Ort
und Stelle.

Variierendes Format, max. 1,00 x 0,75 m x 0,06/0,15 m
(davon ca. 1/2 historischer Belag d = 15 cm, 1/2
jüngerer
Sandsteinbelag d = 6 cm)
Seeberger Sandstein
Menge: 128,000 m²

**01.02.3 Ausbau u. Einlagerung Bordsteine**
Arbeitsinhalt:
Zerstörungsfreier Ausbau und Einlagerung der
Bordsteine mit
variabler Länge in Stapelboxen.
Ggf. sind Fugenmörtel zurückzubauen und zu entsorgen.
Bettungsmörtel werden zurückgebaut und entsorgt.

Maß ca. 1,30 x 0,20 x 0,25 m (Roter Sandstein)
Menge: 64,000 m

**01.02.4 Ausbau u. Einlagerung Rinnsteine**
Arbeitsinhalt:
Zerstörungsfreier Ausbau und Einlagerung der
Rinnsteine in
Stapelboxen.
Fugenmörtel ist. ggf. zurückzubauen und zu entsorgen.
Der Bettungsmörtel wird ausgebaut und entsorgt.

Maß ca. 1,00 x 0,40 x 0,16 m (Seeberger Sandstein)
Menge: 64,000 m

**01.02.5 Ausbau u. Einlagerung Pflaster**
Arbeitsinhalt:
Zerstörungsfreier Ausbau und Einlagerung des
Kieselpflasters
in Stapelboxen.
Die Kiesel zwischen zwei Pfeilern werden
zusammengefasst als
Charge in einer Stapel- oder Gitterbox eingelagert.
Die Palette wird beschriftet und die Charge im Plan
verortet.

Maß: ungleiches Format, max. 0,20 x 0,10 x 0,20 m
(vmtl.
Quarzporphyr)
Menge: 69,000 m²

**01.02.6 Abbruch Betonboden**
Arbeitsinhalt:
Rückbau und Entsorgen des Betonbodens bis zur
Ausgleichsschicht (geschätzte Dicke ca. 200 - 300 mm).
Menge: 88,000 m²

*Hinweis*
Zwei Brunnen im Schlosshof stammen ursprünglich aus dem
Schloss Molsdorf. Der Brunnen am Westflügel muss für
die
statische Instandsetzung des Pfeilers W9 entfernt
werden und
soll vorläufig im Westgarten zwischengelagert werden.
Es befindet sich in Klärung, ob die Spolie an einen
anderen
Aufstellort verbracht werden soll. Der Transport wird
separat
vergütet.
Es befindet sich in Klärung ob auch der zweite Brunnen
am
Ostflügel demontiert und abtransportiert werden soll.

Die barocken Brunnen aus Sandstein besitzen einen zwei
Becken und einen bildhauerisch gestalteten Aufsatz mit
darunterliegendem Pumpenraum im Postament.
Das Gesamtmaß beträgt ca. h x b x t : ca. 2,70m x
1,80m x
0,60m.
Die Fugen lassen einen mindestens 10 Einzelteile
vermuten,
von denen das Größte Ausmaß der
bildhauerisch-figürliche
Aufsatz besitzt: ca. 1,10m x 1,10m x 0,60m.
Durch Risse, Brüche und enbekannte Einzelteile ist mit
einer
höheren Menge von Einzelteilen zu rechnen. Alle
Einzelteile
sind für den späteren Wiederaufbau verwechslungsfrei zu
kennzeichnen.

Die nachfolgenden Leistungen enthalten:
- Demontage u. Zwischenlagerung
- Verpackung u. Tranport

**01.02.7 Ausbau und Verpackung Brunnen**
Zielstellung:
Demontage, Dokumentation des Brunnen am Westflügel im
Schlosshof und Einlagerung im Westgarten.

Arbeitsinhalt:
Die fachgerechte Demontage der Wasser- und
Stromversorgung der beiden Brunnen erfolgt vor Rückbau
seitens der Bauherrin.
Zerstörungsfreier Ausbau und Verpackung des Brunnen im
Schlosshof.
Es sind die Fugen freizuräumen und die Brunnen in
Einzelteile
zu zerlegen. Für den späteren Wiederaufbau ist eine
Beschriftung der Einzelteile auf Unterseiten mit
Wachskreide
durchzuführen und schriftlich/zeichnerisch zu
dokumentieren,
siehe Position Dokumentation 03.01.2
Die Teile werden in Vorbereitung für einen Transport
auf
Paletten verpackt, die Ladung mit einem Vlies
abgedeckt und
gegen Verrutschen mit Spanngurten und Keilen,
Aufsatzrahmen
o. ä. gesichert. Die Kanten sind für den schadensfreien
Transport ggf. abzupolstern.
Die Einzelteile sind in die BE im Westkarten zu
verbringen und
mit reißfesten Planen gegen Regen und Wind zu schützen.
Das Verpackungsmaterial ist einzukalkulieren.

Abrechnung pro Stück Brunnen.
Menge: 1,000 St

**01.02.8 Transport Brunnen**
Zielstellung:
Transport der des Brunnens an einen von der Stiftung
vorgegebenen Ort im Umkreis von max. 40 km.

Arbeitsinhalt:
Beladen des Transportfahrzeugs (Pritschenwagen, LKW,
Transporter o.ä.), Ladungssicherung, Transport,
Abladen.
Je nach vom AN gewählter Fahrzeugklasse kann ein
mehrmaliger Transport notwendig werden.
Nach dem Abladen ist ein Weitertransport mittels
Hubwagen
o.ä. von bis zu 250 m einzukalkulieren.

Abrechnung pauschal für die Transportleistung.
Menge: 40,000 km

**01.02.9 Demontage Fallrohr - Einbau Wellrohr**
Zielstellung:
Dementage des Fallrohres für die Sanierung der Pfeiler.

Arbeitsinhalt:
Demontage des Fallrohres aus Kupfer einschl. der
Befestigungsteile.
Montage eines flexiblen Wellrohres aus Konststoff mit
Einleitung in den Ablauf für die temporäre
Dachentwässerung.
Einlagerung der Fallrohre im Westgarten mit
Nummerierung.
Menge: 6,000 m

#### Titel 01.03 Restaurierungsarbeiten

**01.03.1 Nassreinigung Plattenbelag, Seeberger Sandstein**
Zielstellung:
Entfernen von anhaftenden Verschmutzungen
(Staubablagerungen, Abrieb, u.ä.) mit dem Ziel die
feuchtetechnischen Eigenschaften der Steinoberfläche zu
regenerieren und die ästhetische Wirkung zu
verbessern. Die
Reinigung ist notwendige Vorarbeit für die nachfolgende
Konservierung / Restaurierung und entsprechend
sorgfältig
auszuführen.

Arbeitsinhalt:
Trockenreinigung
Reinigung mittels Staubsauger und geeigneter
Bürstenaufsätze.
Mörtelreste sind mit Skalpell, Eisen o.ä. vorsichtig
abzunehmen,
ohne die Oberfläche zu schädigen.

Nassreinigung
Die Reinigung erfolgt im Heißdampf-Hochdruckverfahren
(max.
3 bar). Die Oberflächen werden bei Bedarf manuell
mittels
Schwamm und weicher Bürste gereinigt. Das Restwasser
wird
nach erfolgter Reinigung abgesaugt und mittels
Schwämmen
aufgenommen, um eine Verunreinigung des
Arbeitsbereichs zu
minimieren.

Umfang:
Plattenbelag Arkade und Plattenbelag am Anschluss zum
Schlosshof

Abrechnung in m2
Menge: 128,000 m²

**01.03.2 Reinigung Bordstein, Sandstein**
wie Vorposition, aber:

Bordsteine Arkade
Maße: max. 1,30 x 0,20 x 0,25 m

Abrechnung in lfdm.
Menge: 64,000 m

**01.03.3 Reinigung Rinnstein, Sandstein**
wie Vorposition, aber:

Rinnsteine
Maße: max. 1,00 x 0,40x 0,16 m

Abrechnung in lfdm.
Menge: 64,000 m

**01.03.4 Reinigung Pflaster, Kalkstein/ Quarzporphyr**
wie Vorposition, aber:

Kieselpflaster

Die Pflastersteine werden nach dem Ausbau grob
gereinigt.
Maße: bis zu ca. 10 x 10 x 20 cm

Abrechnung in m2 Pflaster.
Menge: 69,000 m²

**Ausführungsbeschreibung 0002 AB Ergänzen mit Steinersatzmasse**
*AB Ergänzen mit Steinersatzmasse*
Zielstellung:
Größere Fehlstellen im Bereich der Plattenkanten und
innerhalb
der Platten sowie am Bordstein werden mittels
Sandsteinersatzmasse ergänzt.

Wichtig ist die Abstimmung von Farbe und Struktur der
Ergänzung auf den direkt angrenzenden (gereinigten)
Bestand
durch gezielte Pigmentierung, Verwendung geeigneter
Körnungen und entsprechende Nachbearbeitung der
ausgeformten Mörteloberfläche. Die Ergänzungsmasse wird
über eine Bemusterung abgestimmt.

Arbeitsinhalt:
Vorbereitung des Untergrundes: Abnahme und Entsorgung
von
stark verwitterten, nicht mehr zu verfestigenden
Bereichen bis
zum tragfähigen Stein, dem Schadverlauf folgend.
Entfernen und Entsorgen von defekten, hohlliegenden und
absturzgefährdeten Mörtelergänzungen. Die Fehlstellen
dürfen
durch die Bearbeitung nicht vergrößert, angrenzende
Werksteinkanten und -oberflächen nicht beschädigt
werden.
Ausarbeiten der Schadstelle auf Mindestauftragsstärke
des
Ergänzungsmörtels und bis zum tragfähigen Steingrund.
Entsorgung des Bauschuttes.

Ergänzen der Fehlstelle mit einer
Steinersatzmasse, deren physikalische Eigenschaften
auf die
zu ergänzende Natursteinvarietät abgestimmt sind.
Farbe und Körnung des Mörtels werden jeweils auf die
gereinigte Steinoberfläche angrenzend an die Fehlstelle
abgestimmt. Dies erfordert das individuelle Einfärben
des
Mörtels mit Pigmenten oder farbigen Sanden.
Die Anpassung an die Farbigkeit kann auch über mehrere
unterschiedlich gefärbte Werksmischungen passieren, die
individuell für jede Schadstelle kombiniert werden.

Die Oberflächenstruktur ist geglättet oder
gekratzt auf Niveau der angrenzenden Oberfläche
herzustellen,
bauchende und unter Niveau ausgeführte Ergänzungen sind
unzulässig.
Die Anpassung der Oberflächentextur ist mit
verschiedenen
Werkzeugen (Steinmetzwerkzeug, Schleifsteine,
Sägeblättern
etc.) an die Quaderoberfläche / den Fehlstellenrand
herzustellen.

Die Bearbeitung darf den angrenzenden Bestand in keiner
Weise schädigen / verunreinigen (Schleif und
Hiebspuren,
Mörtelschleier, -schlieren usw.).

Teilretuschen (z.B. Imitieren von Aderungen, Flecken
usw.) zur
Verbesserung der farblichen Eingliederung der
Ergänzungen in
den Bestand sind einzukalkulieren.
Diese sind nur an den steinsichtig verbleibenden
Oberflächen
durchzuführen.
Vornehmlich erfolgt die Anpassung aber über die
Pigmentierung
der Mörtel. Vollflächige Retuschen unpassender Mörtel
sind nur
nach Rücksprache mit der Bauleitung in weniger als 10%
der
Fälle zugelassen und werden nicht separat vergütet.

Material:
mineralisch abbindender Mörtel, MG IIa, acrylatvergütet
Werktrockenmörtel oder Baustellenmischung

zu bearbeitendes Material:
- Seeberger Sandstein
- Roter Mainsandstein

Materialvorgaben Ergänzungsmörtel:
mineralisch abbindender Werktrockenmörtel,
kunststoffvergütet,
Wasseraufnahmekoeffizient  0,5 - 2,0 kg/m²h0,5
Dyn. Elastizitätsmodul  8.000 - 12.000 N/mm²
Feuchtedehnung  0,01 - 0,05 mm/m

Kalkulationshinweis:
Die Ergänzungen werden stückweise abgerechnet. Dabei
werden diese den folgenden Größengruppen zugeordnet:
Größengruppe a: 1 - 50 cm2
Größengruppe b: 51 - 200 cm2
Größengruppe c: 201 - 800 cm2

Fehlstellentiefe max. 3 cm.

**01.03.5 Ergänzen, 1 -50 cm2 (Kleinstergänzungen)**
Ergänzen mit Steinersatzmasse 1 - 50 cm2
Größe: a

zu bearbeitende Bereiche:
Festlegung in der Ausführungskartierung: blau flächig
Menge: 5,000 St

**01.03.6 Ergänzen, 51 - 200 cm2**
Ergänzen mit Steinersatzmasse 51 - 200 cm2
Größe: b

zu bearbeitende Bereiche und Ausführung:
vgl. vorstehende Position
Menge: 65,000 St

**01.03.7 Ergänzen, 201 - 800 cm2**
Ergänzen mit Steinersatzmasse 201 - 800 cm2
Größe: c

zu bearbeitende Bereiche und Ausführung:
vgl. vorstehende Position
Menge: 13,000 St

**01.03.8 Rissklebung**
Zielstellung:
Reparatur von einfach gerissenen Platten bzw.
Rinnsteinen
oder Bordsteinen.

Arbeitsinhalt:
Reinigung der Bruchkanten und Abnahme von Staub und
Lockermaterial.

Klebung der Platten oder Werksteine bis ca. 1,5 cm
unterhalb
der Oberfläche mit einem Epoxidharzkleber.
Verschließen der Risse mit einem farblich angepassten,
schlämmfähigen Steinrestauriermörtel (siehe
Ausführungsbeschreibung 0002 "Ergänzen mit
Steinersatzmasse"). Die Oberflächen sind vorzunässen
und
ausreichend nachzuarbeiten, um Kalkschleier an der
Oberfläche zu vermeiden.
Der Mörtel wird an der Oberfläche geglättet.

Die Ausführung wird zu Beginn über eine Arbeitsprobe
mit der
Bauleitung abgestimmt.

Material:
2K-Epoxidharz, Ergänzungsmörtel (feinkörnig,
hydraulisch,
sulfatbeständig) in passender Farbcharge bzw. Pigmente
zum
Einfärben des Mörtels

Abrechnung nach m.
Menge: 2,000 m

**Ausführungsbeschreibung 0003 AB Sicherung Riss- und Schalenzone, Anböschen**
*AB Sicherung Riss- und Schalenzone, Anböschen*
Zielstellung:
Konsolidierung von Sandsteinoberflächen mit
dünnschaligen,
oberflächenparallelen Ablösungen, sowie Einzelrissen.
Hier sollen durch Anböschung von Rückwitterungskanten,
oberflächliches Schließen von Rissen und kleinen
Fehlstellen
die Oberflächen stabilisiert werden. Eine Festigung der
Oberflächen ist aufgrund der vorhandenen Salze nur
bedingt
möglich.

Arbeitsinhalt:
Abdrücken kleiner, nicht mehr zu festigender
Gesteinsschuppen; Entfernen von Lockermaterial.
Die Riss- und Schalenflanken sind vorher vorsichtig
auszublasen.

Anböschen von vorstehenden Kanten und Schalen zum
Ausgleich und zur Oberflächenanbindung auskragender und
scharfkantiger Abbruchkanten und Schalenränder
(acrylatvergütet oder Kieselsolbasis). Es ist ein
schlüssiger
Verbund zwischen Bestand und der angebrachten
Anböschmasse herzustellen. Die Anböschung ist als
kleinstmögliche Fase mit in Körnung und Farbe an den
umgebenden Stein angepassten Massen auszuführen.
Spannungs- und Schwundrisse sind auszuschließen.

Verschließen bzw. Verschlämmen von oberflächlichen
Rissen
und aufschuppenden Bereichen mit in Körnung und Farbe
dem
Stein angepassten schlämmfähigen Massen. Die
Materialien
sind so einzustellen, dass keine zusätzliche Retusche
notwendig wird.

Die entsprechend feinkörnige Schlämme ist mit
geeigneten
Werkzeugen möglichst tief in die Risse einzubringen.
Der
Rissverschluss ist bis bis zu dem Niveau der
angrenzenden
Originaloberfläche zu verschließen.
Spannungs- und Schwundrisse sind auszuschließen.

Eine eventuelle Nachfestigung der Anböschung mit
Kieselsol ist
Bestandteil der Maßnahme und wird nicht gesondert
vergütet.

Die Bearbeitung erfolgt je nach den Anforderungen der
betreffenden Schadstelle. Die unterschiedlichen
Vorgehensweisen bei der Bearbeitung sind in die
Einheitspreise
einzukalkulieren.

Material:
Bindemittel: Kieselsol, Acrylat oder vorwiegend
mineralisch
abbindend.
Für die gesteinsangepasste Abtönung sind gefärbte
Naturstein-Brechsande den Pigmenten (lichtecht,
mineralisch)
vorzuziehen.

Umfang:
Bearbeitung von Zonen, die werkstückweise
zusammengezogen werden. Die Fuge bildet die
Aufmaßgrenze.
Die Zonen werden stückweise in folgenden Größengruppen
abgerechnet:
Größengruppe a: 1 - 150 cm2
Größengruppe b: 151 - 500 cm2
Größengruppe c: 501 - 1500 cm2
Größengruppe d: 1501 - 3000 cm2
Flächen größer Größengruppe d in der Gruppe d
abgerechnent.

**01.03.9 Sicherung Risszone, Anböschen, 1 - 150 cm2**
Sicherung Risszone, Anböschen, 1 - 150 cm2
(Gruppe a)

zu bearbeitende Bereiche:
Festlegung in der Ausführungskartierung:
grün flächig ("a")
Menge: 5,000 St

**01.03.10 Sicherung Risszone, Anböschen, 151 - 500 cm2**
wie Vorposition, aber:
Sicherung Risszone, Anböschen, 151 - 500 cm2
Gruppe b

zu bearbeitende Bereiche:
Festlegung in der Ausführungskartierung:
grün flächig ("b")
Menge: 5,000 St

**01.03.11 Sicherung Risszone, Anböschen, 501 - 1500 cm2**
wie Vorposition, aber:
Sicherung Risszone, Anböschen, 501 - 1500 cm2
Gruppe c

zu bearbeitende Bereiche:
Festlegung in der Ausführungskartierung:
grün flächig ("c")
Menge: 5,000 St

**01.03.12 Sicherung Risszone, Anböschen, 1501 - 3000 cm2**
wie Vorposition, aber:
Sicherung Risszone, Anböschen, 1501 - 3000 cm2
Gruppe d

zu bearbeitende Bereiche:
Festlegung in der Ausführungskartierung:
grün flächig ("d")
Menge: 10,000 St

#### Titel 01.04 Steinaustausch, Versetzarbeiten, Pflaste

*Hinweis*
Der Versatz des Bodenbelages erfolgt nach der
statischen
Ertüchtigung der Pfeiler, voraussichtlich gemäß BA1
und BA2 in
zwei Stufen, 2028.
Neuteile sind vorab zu bemustern. Die Vergütung
erfolgt in
Position 03.02.1 .

**Ausführungsbeschreibung 0004 AB Neuteile und Vierungen**
*AB Neuteile und Vierungen*
Zielstellung:
Ziel der Maßnahme ist die konstruktive Ertüchtigung
durch
Ersetzen stark zerstörter Bauteile.
Hierbei orientieren sich Maß und Form (Querschnitt/
Profil und
Grundriss) des Neuteils an der originalen Referenz.

Neuteile und Vierungen kommen zur Ertüchtigung des
Bodenbelags und der Erneuerung des Betonbodens mit
Naturstein zum Einsatz.
Am Bestandsbelag erfolgt der Einbau von Neuteilen und
Vierungen an Stellen, wo die gravierende
Rückverwitterung der
Steine im Fortgang eine Beeinträchtigung der
Verkehrssicherheit und der geregelten Wasserableitung
erwarten lässt.
Für den Boden sind einzelne Platten, Rinnsteine,
Bordstein und
Pflaster durch Neuteile und Vierungen zu sanieren.
Die bestehenden Fugenschnitte sind, soweit nicht anders
vorgegeben, beizubehalten.
Der Bodenbelag besitzt fallende Breiten und Längen.

Arbeitsinhalt:
Detailliertes Aufnehmen der Steintechnik und Aufmaß zur
Erstellung einer Werksteinliste.

Herstellen von Neuteilen:
Austauschmaterial und Oberflächenbearbeitung muss der
umgebenden Originalsubstanz entsprechen. Die Neuteile
werden an den Seiten und die Platten an den
Unterseiten so
bearbeitet, dass eine kraftschlüssige Verbindung zum
Versetzmörtel entsteht (Aufrauhen).
(Fallende Breiten und Längen beim Sandsteinbelag)

Herstellen von Vierungen:
Geschädigtes Material ist für den Einbau einer Vierung
zurückzuarbeiten und im Rahmen des Versetzens nach
Abschluss der Baumaßnahme im Verband mit den
Bestandsbauteilen neu zu versetzen. Die Vierung an
glatten und
profilierten Oberflächen soll in der Regel winklig
(bei Bedarf
auch schwalbenschwanzförmig) ausgebildet werden. Die
Tiefe
der auszuarbeitenden Öffnung wird von Größe und Form
der
Vierung bestimmt. Der Verlust der Originalsubstanz
muss dabei
so gering wie möglich gehalten werden.

Transport der angefertigten Teile zum Versetzort ist
Sache des
Auftragnehmers.

Versetzen Neuteile / Platten (siehe Pos. "Bodenplatte/
Bordstein/ Rinnstein versetzen" ):

Versetzen Vierung:
Die Vierungen werden pressversetzt und mineralisch
verfüllt.
Die entstehenden Pressfugen werden nicht bis zur
Oberfläche
verklebt, sondern mit Riss- Reparaturmörtel
verschlossen.
(Produkt
Anböschmörtel / Schlämmmasse siehe Position
"Rissklebung" und "Ergänzen")
Größere oder durch Überhang absturzgefährdete Vierungen
werden bei Bedarf zusätzlich mit V4-A Stahldübeln
gesichert.

Bei der Wahl des Versetzmörtels ist darauf zu achten,
dass
durch die Wechselwirkung Stein / Setzmörtel keine
Farbveränderungen des Sandsteines entstehen können.
Läufer- und fleckenartige Auswaschungen auf
Sichtflächen
werden nicht akzeptiert und müssen ausgetauscht oder
gereinigt werden.

Oberflächenbearbeitung:
Die Bearbeitung wird bemustert (siehe Pos. 03.02.1).
Oberflächenbearbeitung gestrahlt oder geflammt und
gebürstet.
Es ist bei Neuteilen auf eine Rutschhemmklasse von R10
bis
R11 zu achten.

Die gesägten Seitenflächen sind handwerklich zu
überarbeiten, die Kanten sind alle zu brechen.

Bauschutt:
Der bei der Ausarbeitung entstehende Bauschutt wird
Eigentum des Auftragnehmers und ist zu entsorgen.

Material:
Anforderungen an die Neuteile / Vierungen
Seeberger Sandstein, Mainsandstein:
Wasseraufnahmekoeffizient  8,0-20,0 kg/m2h0,5
Dyn. Elastizitätsmodul  14.000-22.000 N/mm2
Feuchtedehnung  0,01-0,05 mm/m

Zu verwenden ist ein in Körnung, technischen
Eigenschaften und Farbe dem Originalbestand angepasstes
Steinmaterial.

Der BL sind im Vorfeld Muster vorzulegen (siehe
Position
03.02.1 "Bemusterung Neuteile").

**01.04.1 Neuteil - Bodenplatte**
Zielstellung:
Stark geschädigte Sandsteinplatten werden durch
Neuteile
ersetzt (fallende Breiten/Längen). Dies betrifft die
Platten in der
Arkade sowie die Platten am Anschluss zum Schlosshof
(Schotterfläche).
Im Bereich der Rückgebauten Estrichfläche sind neue
Sandsteinplatten, angepasst an die Bestandsplatten zu
verlegen.

Arbeitsinhalt:
Herstellen und Liefern Neuteil Platte

Versetzen erfolgt über Pos. 01.04.9 "Plattenbelag
versetzen"

Material:
Seeberger Sandstein, Rutschhemmung mind. R10

Maße: max. 1,00 x 0,75 m
Plattenstärke: 0,06 m

Abrechnung nach m2 Platten. Teilflächen sind zu
addieren.
Menge: 95,000 m²

**01.04.2 Vierung - Bodenplatte**
Zielstellung:
Stark geschädigte Sandsteinplatten werden durch
Vierungen
ergänzt. Dies betrifft die Platten in der Arkade sowie
die Platten
am Anschluss zum Schlosshof (Schotterfläche).

Arbeitsinhalt:
Herstellen und Einbau Vierung

Material:
Seeberger Sandstein
Es kann auf Bestandsmaterial (Bruchstücke
Bestandsplatten)
zurückgegriffen werden. Etwaiger Mehrbedarf ist
einzukalkulieren.

Maße: max. 0,30 x 0,60 m, Tiefe max. 0,06 m

Abrechnung nach Stück.
Menge: 10,000 St

**01.04.3 Neuteil - Bordstein**
Arbeitsinhalt:
Herstellen und Liefern Neuteil Bordstein

Versetzen erfolgt über Pos. 01.04.10 "Bordstein
versetzen"

Material:
Roter Mainsandstein (gemäß Bemusterung), frostsicher

Maße: max. 0,30 x 0,20 x 0,25 m
Abrechnung nach laufendem Meter Bordstein
Menge: 2,000 m

**01.04.4 Neuteil - Rinnstein**
Arbeitsinhalt:
Herstellen und Liefern Neuteil Rinnstein, profiliert

Versetzen erfolgt über Pos. 01.04.11 "Rinnstein
versetzen"

Material:
Seeberger Sandstein, nach Bemusterung Pos. 03.02.1.

Maße: i.d.R. max. 1,00 x 0,40 m, Höhe 0,16 m

Abrechnung nach laufendem Meter.
Menge: 5,500 m

**01.04.5 Neuteil Pflaster - Kalkstein, hell**
Zielstellung:
Erneuerung der weißen, ca. 20 cm breiten Randstreifen
mit
Kalkstein in Laufmetern entsprechend der erhaltenen
Pflasterung an der Südarkade.

Arbeitsinhalt:
Herstellen und Liefern von Kalksteinpflastersteinen
gemäß
Bestand.

Versetzen erfolgt über Pos. 01.04.13 "Pflasterbelag
versetzen"

Material:
Kalkstein

Maße: Pflastersteine jeweils max. 0,20 x 0,10 x 0,10 m,
quaderförmig, gerundet
Oberflächenbearbeitung: nach Bemusterung, getrommelt;
Kanten gebrochen
Fugenflanken oben: leicht rund angeschliffen.

Abrechnung nach lfdm Randstreifen.
Menge: 22,000 m

**01.04.6 Neuteil Pflaster - Quarzporphyr**
Zielstellung:
Ersatz für fehlende Kiesel.

Arbeitsinhalt:
Herstellen und Liefern von Kieselpflastersteinen gemäß
Bestand.

Versetzen erfolgt über Pos. 01.04.13 "Pflasterbelag
versetzen"

Material:
Quarzporphyr, Oberfläche nach Bemusterung, getrommelt

Maße: jeweils max. 0,15 x 0,10 x 0,10 m, amorph,
gerundet

Abrechnung nach Stück.
Menge: 250,000 St

**01.04.7 Untergrundvorbereitung - kapillarbrechende Schicht**
Zielstellung:
Vorbeugen frostbedingter Schäden am Naturstein durch
Einbringen von kapillarbrechender, dämmender Schicht.

Arbeitsinhalt
Aushub um etwa 35 cm und ausreichende Verdichtung des
Untergrunds.

Herstellen von einer ca. 30 cm starken Schotterschicht
als
Frostschutz (Körnung 0 - 45 mm). Verdichten der
Schotterschicht mit Rüttelplatte.

Die Schichten sind vor dem Versetzen des Belags
ausreichend
zu begradigen und zu verdichten.
Neigung zum Hof mind. 2 %.
Die Schüttung ist bis ca. 12cm unterhalb GOK
auszuführen.

Material:
grobkörniger Quarz-, Basalt- oder Granitschotter, 1 -
45 mm
Schichtdicke: max. 300mm
Eigenschaften:
- mittleres Schüttgewicht: 150 kg/m3
- Bemessungswert der Druckspannung fcd = 275 kN/m2
- Wärmeleitfähigkeit: 0,080 W/mK
Menge: 320,000 m²

**01.04.8 Untergrundvorbereitung - Ausgleichsschicht**
Zielstellung:
Ausgleich des Untergrunds durch Einbringen von Splitt
als
Bettungsschicht.

Arbeitsinhalt
Herstellen von einer 3 - 5 cm dicken Rieselschicht mit
Splitt
(Körnung 1 - 5 mm).

Die Schichten sind vor dem Versetzen des Belags
ausreichend
zu begradigen und zu verdichten.

Die Schüttung ist bis ca. 8 cm unterhalb GOK
auszuführen.
Neigung zum Hof mind. 2 %.

Material:
Splitt (Quarz oder Kalkstein, hell, Körnung 1-5 mm),
Dicke 30mm bis max. 50mm,
Schichtdicke: max. 50 mm,
Eigenschaften:
- Körnung 1-5mm
- Schüttgewicht gebunden: ca. 250 kg/m3
Menge: 320,000 m²

**01.04.9 Plattenbelag versetzen - Sandstein**
Zielstellung:
Nach Abschluss der Baumaßnahme werden die
Bestandsplatten sowie neue Platten und Vierungen
versetzt.

Arbeitsinhalt:
Versetzen der Platten auf Mittelbett oder
Dickschichtmörtelbett
je nach Untergrundvorbereitung.
(Kalkmörtel).

Die historischen Sandsteinplatten werden gemäß der
Kartierung
und Verortung am ursprünglichen Ort versetzt.

Neuere Sandsteinplatten werden gemäß des vorgesehenen
Bestandsfugenbilds in der Arkade und am Schlosshof
versetzt.

Bei der Wahl des Versetzmörtels ist darauf zu achten,
dass
durch die Wechselwirkung Stein/Setzmörtel keine
Farbveränderungen des Sandsteines entstehen können.
Läufer- und fleckenartige Auswaschungen auf
Sichtflächen
werden nicht akzeptiert und müssen ausgetauscht oder
gereinigt werden.

Es ist in der Arkade auf ein Gefälle von ca. 2 % zum
Hof zu
achten. Unebenheiten beim Plattenbelag dürfen nicht
mehr als
+-5mm aufweisen (Unebenheiten in der Binnenfläche der
historischen Platten ausgenommen).

Die Fugenbreiten variieren gemäß Bestand zwischen 8 -
15
mm. Beim Versetzen ist das Fugenbild nachzustellen.
Dabei ist
eine Breite von mind. 10 mm einzuhalten.

Die individuelle Anarbeitung an den Bestand und
Zuschnittarbeiten  sind in den Einheitspreis
einzukalkulieren
(Pfeiler, Türgewände, Wandvorlagen, Türstopper,
Gitterroste
u.s.w., sieh Foto- und Plananlage).

Material:
Versetzmörtel MG IIa, sulfatbeständig, offenporig

Teilflächen sind zu addieren.
Menge: 215,000 m²

**01.04.10 Bordstein versetzen**
Zielstellung:
Versetzen der Bestandswerksteine und Neuteile auf
Mittelbettmörtel.

Arbeitsinhalt:
Bei der Wahl des Versetzmörtels ist darauf zu achten,
dass
durch die Wechselwirkung Stein/Setzmörtel keine
Farbveränderungen des Sandsteines entstehen können.
Läufer- und fleckenartige Auswaschungen auf
Sichtflächen
werden nicht akzeptiert und müssen ausgetauscht oder
gereinigt werden.
Beim Versetzen von Bestands- und Neuteilen ist auf ein
annähernd regelmäßiges Fugenbild und die Farbgebung zu
achten (mind. 10 mm Fugenbreite erforderlich).

Material:
Versetzmörtel MG IIa, sulfatbeständig, offenporig

Abrechnung nach lfdm Bordstein.
Menge: 64,000 m

**01.04.11 Rinnstein versetzen**
Zielstellung:
Versetzen der Rinnsteine inkl. Bestandsgefälle zu den
Abflüssen.

Arbeitsinhalt:
Versetzen der Rinnsteine auf Mittelbettmörtel.

Bei der Wahl des Versetzmörtels ist darauf zu achten,
dass
durch die Wechselwirkung Stein/Setzmörtel keine
Farbveränderungen des Sandsteines entstehen können.
Läufer- und fleckenartige Auswaschungen auf
Sichtflächen
werden nicht akzeptiert und müssen ausgetauscht oder
gereinigt werden.

Gemäß Bestand ist ein Gefälle von den Fallrohren zu den
Abflüssen in Pfeilerhöhe herzustellen. Dabei ist das
Bestandsgefälle aufzunehmen, welches sich auch an
Nord- und
Ostflügel ablesen lässt.
Einschließlich Anarbeitung an den Bestand (z.B.
Abflussgitter).
Es ist auf eine einheitlich Fugenbreite zu achten
(mind. 10 mm
Breite).

Material:
Versetzmörtel MG IIa, sulfatbeständig, wasserhemmend

Abrechnung nach lfdm Rinnstein.
Menge: 64,000 m

**01.04.12 Bodenplatten überarbeiten**
Zielstellung:
Oberflächlich stark bewitterte und frostgeschädigte
aber intakte
Sandsteinplatten aus dem Hof werden überarbeitet. Dies
betrifft
die Platten am Anschluss zum Rinnstein.

Arbeitsinhalt:
Abschleifen der Platten um max. 15 mm zur Herstellung
einer
planen Oberfläche. Die Oberfläche muss nach
Fertigstellung
eine Rutschhemmung von mind. R11 aufweisen. Die
Oberfläche ist also zum Abschluss aufzurauen (geflammt
und
gebürstet oder gesandstrahlt).

Material:
Seeberger Sandstein

Muster:
Im Vorfeld der Bearbeitung ist eine Arbeitsprobe mit
AG und BL
zum Festlegen der Oberflächenbearbeitung abzustimmen.

Abrechnung nach m2. Teilflächen sind zu addieren.
Menge: 10,000 m²

**01.04.13 Pflasterbelag versetzen**
Zielstellung:
Erneuerung des Pflasters zwischen den Arkadenpfeilern.
Dabei
sind der helle Randstreifen aus Kalkstein sowie das
Gefälle
wiederherzustellen.

Arbeitsinhalt:
Pflasterung des Kieselpflasters in sulfatbeständigen
Mörtel.
Fugenbreite 5 - 8 mm.

Material:
Versetzmörtel MG IIa, sulfatbeständig, offenporig

Umfang:
64,00 m2.

Abrechnung nach m2. Teilflächen sind zu addieren.
Menge: 64,000 m²

**Ausführungsbeschreibung 0005 AB Verfugen**
*AB Verfugen*
Zielstellung:
Die Fugen sind nach dem Versetzen des Bodens neu zu
verfugen.

Arbeitsinhalt:
Ggf. Vorbereitung durch Freiräumen der Fugen bis auf
eine
Tiefe von 2 cm.

Ausreichendes Vornässen der Fugenflanken und
anschließendes Verschlämmen der Fugen mit einem
hydraulischen Kalkmörtel.

Material:
Kalk-Zement-Mörtel bzw. hydraulischer Kalkmörtel, MG
IIa,
sulfatbeständig,

Anforderungen an den Fugenmörtel:
Fugenmörtel Seeberger/ Roter Mainsandstein
Wasseraufnahmekoeffizient: 4  - 10 kg/m2h0,5
Dyn. Elastizitätsmodul: 6.000 - 10.500 N/mm2
Feuchtedehnung: < 0,1 mm/m

für die Rinnsteine und Bordstein wasserhemmend
eingestellt.

Die erforderlichen Mindestbreiten der Fugen von i.d.R.
10 mm
sind einzuhalten.

Der Farbton ist für den Bordstein und die Platten zu
differenzieren. Die beiden Farbtöne werden zuvor
bemustert
und mit AG und BL abgestimmt.

**01.04.14 Verfugen, Plattenbelag Arkade**
Arbeitsinhalt:
Verfugen der Platten aus Seeberger Sandstein in der
Arkade
mit sulfatbeständigem, offenporigen Fugenmörtel zur
Ermöglichung des Versickerns von Wasser.

Umfang:
Plattenbelag Arkade

6,00 lfdm pro m2

Abrechnung nach m2.
Menge: 185,000 m²

**01.04.15 Verfugen, Rinnsteine**
Arbeitsinhalt:
Verfugen der Rinnsteine mit wasserhemmenden Mörtel.

Umfang:
25,5 m2 Rinnstein
3,5 lfm Fuge pro m2 Rinnstein

Abrechnung nach lfdm Rinnstein.
Menge: 90,000 m

**01.04.16 Verfugen, Bordsteine**
Arbeitsinhalt:
Verfugen der Bordsteine mit wasserhemmenden Mörtel

Umfang:
64,00 lfdm Bordstein
2,45 lfdm Fuge pro m Bordstein

Abrechnung nach lfdm Bordstein.
Menge: 161,000 m

**01.04.17 Verfugen, Pflaster**
Arbeitsinhalt:
Verfugen des Kieselpflasters mit sulfatbeständigem,
offenporigen Fugenmörtel zur Ermöglichung des
Versickerns
von Wasser.
Fugenniveau unter Pflasteroberkante.
Fugenbreite 5 - 8 mm.

Umfang:
ca. 225 Steine pro m2

Abrechnung pro m2, 9 Felder
Menge: 69,000 m²

**01.04.18 Einfegen, Plattenbelag Schlosshof**
Arbeitsinhalt:
Die Randsteine, die an den Schlosshof anschließen
werden
abweichend von den Platten in der Arkade nicht fest
verfugt,
sondern mit feinkörnigem dunklem Splitt eingefegt, der
farblich
dem Bestand im Hof entspricht.

Umfang:
1,80 lfdm Fuge pro m Plattenbelag.

Abrechnung nach m Plattenbelag.
Menge: 107,000 m

**01.04.19 Wiedereinbau Fallrohr**
Zielstellung:
Wiedereinbau des zuvor demontierten Fallrohres.

Arbeitsinhalt:
Rückbau und Entsorgung des Wellrohres aus Kunststoff.
Wiedereinbau einschl. Befestigungsteile.
Menge: 6,000 m

### Abschnitt 02 2. Bauabschnitt

*Hinweis*
Der zweite Bauabschnitt umfasst einen Abschnitt in der
Arkade
des Westflügels (s. beiliegnder Plan) zwischen dem
Bogen
W1-S1.b der Südarkade bis W1-2 Westarkade und W12 bis
W16/N1 bis zum Anschluss in der Nordarkade.
Der zweite Bauabschnitt beinhaltet die Einlagerung von
Sandsteinplatten, Pflaster, Bord- und Rinnsteinen. Für
die
spätere Wiederverlegung sind die Platten aufzuarbeiten
und
mehrere Quadratmeter mit Sandstein zu ergänzen. Zudem
sind
die Beläge neu zu verfugen.

#### Titel 02.01 Baustelleneinrichtung

**02.01.1 Visuelle Beweissicherung_Erstbegehung**
Vor Beginn der Bauarbeiten ist im Bereich der
Hofzufahrt und
der an den BA 2 angrenzenden Pfeiler sowie
Arkadenwand- und
Deckenflächen eine visuelle Beweissicherung
durchzuführen.
Diese erfolgt anhand seitens der Auftraggeberin zur
Verfügung
gestellten Plangrundlagen mittels Fotodokumentation und
grafischer Darstellung in den Plänen. Die schriftliche
Ausarbeitung der Begutachtung ist der Auftraggeberin in
digitaler Form vor Beginn der Bauarbeiten zu übergeben.
Menge: 1,000 psch

**02.01.2 Baustelle einrichten und räumen**
Baustelle für sämtliche in der
Leistungsbeschreibung aufgeführten
Leistungen einrichten und räumen.

60 v.H. der Pauschale werden nach
dem Einrichten,
40 v.H. nach dem Räumen vergütet.

Das Vorhalten der
Baustelleneinrichtung für die Dauer
der Ausführung gilt als Nebenleistung
und ist in die Einheitspreise
einzurechnen.
Menge: 1,000 psch

**02.01.3 Bauschuttcontainer 7 m3**
Liefern und Abholen eines Bauschuttcontainers
(Absetzcontainer) mit 7 m3 in die bauseits vorgegebene
BE-Fläche im Schloßhof.
Fachgerechte Entsorgung des nicht kontaminierten,
mineralischen Bauschutts (Mischabfall).
Menge: 1,000 St

**02.01.4 Vorhaltung Bauschuttcontainer 7 m2**
Vorhalten des Bauschuttcontainers für die
Abbrucharbeiten in
der BE. Der Container ist umgehend nach Abschluss der
Abbrucharbeiten abzufahren, um die BE zuräumen.
Menge: 3,000 Wo

**02.01.5 Einrichten / Beräumen Lagerort**
*** EP-Aufgliederung gefordert
Zielstellung:
Herstellen eines Lagerortes bzw. Erweiterung des
Lagerortes
aus BA1 im Westgarten für die mehrjährige, trockene
Zwischenlagerung der Natursteinplatten in Gitterboxen
bzw.
offenen Stapelboxen aus Metall.
Geplante Lagerfläche: Schotter, verdichtet, bauseits
gestellt.

Arbeitsinhalt:
Auslegen von Lagerhölzern (mind. 15 x 15 cm), ggf.
gekreuzt,
zum Schutz vor Bodenkontakt und Nässe der
einzulagernden
stapelbaren Gitterboxen, Käfigboxen und Paletten.
Übergroße
Bauteile können in Abstimmung mit der BL auf Paletten
gelagert
werden.
Geplante Stapelhöhe: max. 3 Boxen.
Lieferung, und Montage von wetterfesten, reißfesten
Regenschutzplanen sowie deren Sicherung gegen Wind über
den Boxen und Paletten. Die Plane ist so anzubringen,
dass ein
Wasserablauf gewährleistet ist.
Nach der mehrjährigen Lagerung bzw. nach Wiedereinbau
der
Platten ist die Lagerfläche zu beräumen und das
Material zu
entsorgen.

Kalkulation für den 2. BA, schätzungsweise 30 m2
Fläche.
Bodenplatten: 220 m2, max. 1,00 x 0,75 m, Dicke von 6
- 10
cm.
zzgl.:
Rinnsteine: 44 lfdm, pro Stück max. 1,00 x 0,40 x 0,16
m
Bordsteine: 44 lfdm, pro Stück max. 1,30 x 0,20 x 0,25
m
Pflaster: 33 m2, 225 Stück pro m2, max. 0,20 x 0,10 x
0,20 m.
Menge: 1,000 psch

**02.01.6 Bohlengang**
Zielstellung:
1 Meter breiter Bohlengang im Arkadengang für die
Zugänglichkeit von Räumen nach dem Ausbau des
Natursteinbodens.

Arbeitsinhalt:
Verlegung des Bohlenganges auf dem Erdreich
einschließlich
Augleichshölzer, Unterleghölzer.
Sicherung der Bohlen gegen Verrutschen durch
Schraubverbinder (Lochband, Winkelverbinder,
Flachverbinder).
Breite Bohlen. Stolperkanten vermeiden.
Abbau des Bohlenganges nach Abschluss der Arbeiten.
Ausführung in Teilabschnitten zwischen Hof und
Türschwelle.
Abrechnung nach Meter. Teilmengen addieren.
Menge geschätzt. Auf separaten Abruf AG.
Menge: 5,000 m

**02.01.7 Vorhaltung Bohlengang**
Vorhaltung des Bohlenganges aus der Vorposition.

Meter x Woche
Menge: 50,000 m/Wo

**02.01.8 Grabenbrücke 4 m**
Zielstellung:
Grabenbrücke für die Überbrückung von Gruben oder für
die
sichere Zugänglichkeit von Räumen nach dem Ausbau des
Natursteinbodens im Arkadengang

Arbeitsinhalt:
Lieferung, Montage und spätere Entfernung der
Grabenbrücke
einschließlich Ausgleichshölzer und Geländer.
Für Fußgänger.
mind 0,9 Meter Breite
4 Meter Länge
Menge: 1,000 St

**02.01.9 Vorhaltung der Grabenbrücke aus der Vorposition**
Vorhaltung der Grabenbrücke aus der Vorposition.

Stück x Woche
Menge: 50,000 St/W

#### Titel 02.02 Ausbau, Einlagerung und Transport

**Ausführungsbeschreibung 0006 AB: Kennzeichnung/Ausbau/Lagerung Natursteinboden**
*AB: Kennzeichnung/Ausbau/Lagerung Natursteinboden*
Zielstellung:
Für die statische Instandsetzung der Sandsteinpfeiler
ist der
Natursteinboden auszubauen und zwischenzulagern. Hierzu
zählen rechteckige Sandsteinplatten, Bordsteine und
Rinnsteine
sowie Kieselpflaster.
Historischer Sandsteinboden: Die historischen Platten
(s.
Kartierung) sind auf den vorliegenden Plänen so zu
kennzeichnen, dass ein Wiedereinbau an Ort und Stelle
möglich
ist. Schadhafte Platten werden später restauriert und
wiederverlegt.
Jüngere Beläge (Platten, Rinnsteine, Bordsteine):
können
zukünftig frei ohne genaue Verortung der einzelnen
Teile verlegt
werden. Stark gebrochene Platten werden ersetzt.
Größere
Bruchstücke sollen für spätere Zuschnitte genutzt
werden.

Arbeitsinhalt:
- Kennzeichnen das Bestands-Höhenniveaus an Innenwand
und
Pfeilerbasis mit Wachskreide
- Nummerieren der historischen Natursteinplatten
mithilfe der
bauseits gelieferten Messbilder: WF_Arkadenboden_01
(fortlaufende Nummer). Markierung im Bildplan sowie
Markierung auf dem Stein mit Wachskreide auf der
Schnittseite
oder Unterseite
- vor dem Ausbau reversible Markierung der GOK an der
Arkadenwand und ausgewählten Pfeilern durch Kleben von
Passmarken (mind. 10 Stück)
- falls erforderlich: Einschneiden der Fugen
- Heraushebeln der mager verlegten Sandsteinplatten
- Abklopfen anhaftender Mörtel
- Liefern und Vorhalten der für die Lagerung
notwendigen
Stapelboxen
- Transport zum Lagerort im Westgarten
- Entsorgung stark geschädigter, jüngerer Steinbeläge.

Fallende Breiten und Längen:

**02.02.1 Kennzeichnen Höhenniveau**
Arbeitsinhalt:
Kennzeichnen des Höhenniveaus im Bestand mit
Wachskreide
an Pfeiler und Innenwand.
Menge: 1,000 psch

**02.02.2 Sicherung Metallbauteile, Schmutzfanggitter**
Zielstellung:
Im Bereich vor der Tür zum Westturm befinden sich 2
Schmutzfanggitter aus Metall in den Bodenbelag
eingelassen,
die im Zuge der Bodenrestaurierung wiederverwendet
werden
sollen. Beschädigungen und Verschmutzungen durch die
Maßnahmen sind zu vermeiden.

Arbeitsinhalt:
Die Anschlüsse an die Bodenplatten sind sauber
freizulegen.
Die Gitter werden temporär für den Ausbau des Bodens
und
den späteren Wiedereinbau ausgebaut, bauseits
eingelagert
und beim Einbau des Bodenbelags wieder an Ort und
Stelle
versetzt. D.h. es erfolgt hierbei mehrjährige Lagerung
seitens
der Bauherrin.
Zu kalkulieren ist Aus- und Wiedereinbau sowie
Zwischenlagerung der Gitter.

Abrechnung nach Stück Gitterrost.
Menge: 2,000 St

**02.02.3 Sicherung Metallbauteile, Türstopper**
Zielstellung:
Im Bereich vor der Tür zum Treppenhaus West befinden
sich 2
Türstopper aus Metall, die im Zuge der
Bodenrestaurierung
wiederverwendet werden sollen. Beschädigungen und
Verschmutzungen durch die Maßnahmen sind zu vermeiden.

Arbeitsinhalt:
Die Türstopper werden temporär für den Ausbau des
Bodens
und den späteren Wiedereinbau ausgebaut und im
Bauteillager
im Westgarten einzulagern.

Maße: 0,50 x 0,06 m
Tiefe: 0,03 m
Abrechnung nach Stück Türstopper.
Menge: 2,000 St

**02.02.4 Ausbau u Entsorgung, Trittstufe**
Zielstellung:
Im Bereich vor der Tür zwischen Pfeiler W 16 und W 15
befindet sich eine schadhafte Trittstufe aus Beton.
Diese soll im
Zuge der Baumaßnahme durch eine Stufe aus Seeberger
Sandstein ersetzt werden.

Arbeitsinhalt:
Die Betonstufe ist im Zuge der Ausbauarbeiten
rückzubauen
und zu entsorgen. Beim Einbau des Bodenbelags wird vor
die
Türe eine adäquate Stufe aus Seeberger Sandstein im
gleichen
Format gesetzt.

Maße: 1,30 x 0,55 m
Höhe: 0,15 m
Menge: 1,000 St

**02.02.5 Ausbau u. Einlagerung Sandsteinboden**
Arbeitsinhalt:
Zerstörungsfreier Ausbau und Einlagerung der
Sandsteinplatten
in unterschiedlicher Größe in Stapelboxen. Bereits
mehrfach
gebrochene Platten werden entsorgt. Größere Bruchstücke
werden für spätere Zuschnitte eingelagert.

Kennzeichnung des älteren Plattenbelags in der Arkade
inkl.
Verortung auf dem Plan.

Variierendes Format, max. 1,00 x 0,75 m x 0,06 m
Seeberger Sandstein
Menge: 224,000 m²

**02.02.6 Ausbau u. Einlagerung Bordsteine**
Arbeitsinhalt:
Zerstörungsfreier Ausbau und Einlagerung der
Bordsteine mit
variabler Länge in Stapelboxen.
Ggf. sind Fugenmörtel zurückzubauen und zu entsorgen.
Bettungsmörtel werden zurückgebaut und entsorgt.

Maß ca. 1,30 x 0,20 x 0,25 m (Roter Sandstein)
Menge: 44,000 m

**02.02.7 Ausbau u. Einlagerung Rinnsteine**
Arbeitsinhalt:
Zerstörungsfreier Ausbau und Einlagerung der
Rinnsteine in
Stapelboxen.
Fugenmörtel ist. ggf. zurückzubauen und zu entsorgen.
Der Bettungsmörtel wird ausgebaut und entsorgt.

Maß ca. 1,00 x 0,40 x 0,16 m (Seeberger Sandstein)
Menge: 44,000 m

**02.02.8 Ausbau u. Einlagerung Pflaster**
Arbeitsinhalt:
Zerstörungsfreier Ausbau und Einlagerung des
Kieselpflasters
in Stapelboxen.
Die Kiesel zwischen zwei Pfeilern werden
zusammengefasst als
Charge in einer Stapel- oder Gitterbox eingelagert.
Die Palette wird beschriftet und die Charge im Plan
verortet.

Maß: ungleiches Format, max. 0,20 x 0,10 x 0,20 m
(vmtl.
Quarzporphyr)
Menge: 33,000 m²

**02.02.9 Demontage Fallrohr - Einbau Wellrohr**
Zielstellung:
Dementage des Fallrohres für die Sanierung der Pfeiler.

Arbeitsinhalt:
Demontage des Fallrohres aus Kupfer einschl. der
Befestigungsteile.
Montage eines flexiblen Wellrohres aus Konststoff mit
Einleitung in den Ablauf für die temporäre
Dachentwässerung.
Einlagerung der Fallrohre im Westgarten mit
Nummerierung.
Menge: 6,000 m

#### Titel 02.03 Restaurierungsarbeiten

**02.03.1 Nassreinigung Plattenbelag, Seeberger Sandstein**
Zielstellung:
Entfernen von anhaftenden Verschmutzungen
(Staubablagerungen, Abrieb, u.ä.) mit dem Ziel die
feuchtetechnischen Eigenschaften der Steinoberfläche zu
regenerieren und die ästhetische Wirkung zu
verbessern. Die
Reinigung ist notwendige Vorarbeit für die nachfolgende
Konservierung / Restaurierung und entsprechend
sorgfältig
auszuführen.

Arbeitsinhalt:
Trockenreinigung
Reinigung mittels Staubsauger und geeigneter
Bürstenaufsätze.
Mörtelreste sind mit Skalpell, Eisen o.ä. vorsichtig
abzunehmen,
ohne die Oberfläche zu schädigen.

Nassreinigung
Die Reinigung erfolgt mit Heißdampfverfahren (max. 3
bar). Die
Oberflächen werden bei Bedarf manuell mittels Schwamm
und
weicher Bürste gereinigt. Das Restwasser wird nach
erfolgter
Reinigung abgesaugt und mittels Schwämmen aufgenommen,
um eine Verunreinigung des Arbeitsbereichs zu
minimieren.

Umfang:
Plattenbelag Arkade und Plattenbelag am Anschluss zum
Schlosshof

Abrechnung in m2
Menge: 224,000 m²

**02.03.2 Reinigung Bordstein, Sandstein**
wie Vorposition, aber:

Bordsteine Arkade
Maße: ca.1,30 x 0,20 x 0,25 m

Abrechnung in lfdm.
Menge: 44,000 m

**02.03.3 Reinigung Rinnstein, Sandstein**
wie Vorposition, aber:

Rinnsteine
Maße: max. 1,00 x 0,40x 0,16 m

Abrechnung in lfdm.
Menge: 44,000 m

**02.03.4 Reinigung Pflaster, Kalkstein/ Quarzporphyr**
wie Vorposition, aber:

Kieselpflaster

Die Pflastersteine werden nach dem Ausbau grob
gereinigt.
Maße: bis zu ca. 10 x 10 x 20 cm

Abrechnung in m2 Pflaster.
Menge: 33,000 m²

**Ausführungsbeschreibung 0007 AB Ergänzen mit Steinersatzmasse**
*AB Ergänzen mit Steinersatzmasse*
Zielstellung:
Größere Fehlstellen im Bereich der Plattenkanten und
innerhalb
der Platten sowie am Bordstein werden mittels
Sandsteinersatzmasse ergänzt.

Wichtig ist die Abstimmung von Farbe und Struktur der
Ergänzung auf den direkt angrenzenden (gereinigten)
Bestand
durch gezielte Pigmentierung, Verwendung geeigneter
Körnungen und entsprechende Nachbearbeitung der
ausgeformten Mörteloberfläche. Die Ergänzungsmasse wird
über eine Bemusterung abgestimmt.

Arbeitsinhalt:
Vorbereitung des Untergrundes: Abnahme und Entsorgung
von
stark verwitterten, nicht mehr zu verfestigenden
Bereichen bis
zum tragfähigen Stein, dem Schadverlauf folgend.
Entfernen und Entsorgen von defekten, hohlliegenden und
absturzgefährdeten Mörtelergänzungen. Die Fehlstellen
dürfen
durch die Bearbeitung nicht vergrößert, angrenzende
Werksteinkanten und -oberflächen nicht beschädigt
werden.
Ausarbeiten der Schadstelle auf Mindestauftragsstärke
des
Ergänzungsmörtels und bis zum tragfähigen Steingrund.
Entsorgung des Bauschuttes.

Ergänzen der Fehlstelle mit einer
Steinersatzmasse, deren physikalische Eigenschaften
auf die
zu ergänzende Natursteinvarietät abgestimmt sind.
Farbe und Körnung des Mörtels werden jeweils auf die
gereinigte Steinoberfläche angrenzend an die Fehlstelle
abgestimmt. Dies erfordert das individuelle Einfärben
des
Mörtels mit Pigmenten oder farbigen Sanden.
Die Anpassung an die Farbigkeit kann auch über mehrere
unterschiedlich gefärbte Werksmischungen passieren,die
individuell für jede Schadstelle kombiniert werden.

Die Oberflächenstruktur ist geglättet oder
gekratzt auf Niveau der angrenzenden Oberfläche
herzustellen,
bauchende und unter Niveau ausgeführte Ergänzungen sind
unzulässig.
Die Anpassung der Oberflächentextur ist mit
verschiedenen
Werkzeugen (Steinmetzwerkzeug, Schleifsteine,
Sägeblättern
etc.) an die Quaderoberfläche / den Fehlstellenrand
herzustellen.

Die Bearbeitung darf den angrenzenden Bestand in keiner
Weise schädigen / verunreinigen (Schleif und
Hiebspuren,
Mörtelschleier, -schlieren usw.).

Teilretuschen (z.B. Imitieren von Aderungen, Flecken
usw.) zur
Verbesserung der farblichen Eingliederung der
Ergänzungen in
den Bestand sind einzukalkulieren.
Diese sind nur an den steinsichtig verbleibenden
Oberflächen
durchzuführen.
Vornehmlich erfolgt die Anpassung aber über die
Pigmentierung
der Mörtel. Vollflächige Retuschen unpassender Mörtel
sind nur
nach Rücksprache mit der Bauleitung in weniger als 10%
der
Fälle zugelassen und werden nicht separat vergütet.

Material:
mineralisch abbindender Mörtel, MG IIa, acrylatvergütet
Werktrockenmörtel oder Baustellenmischung

zu bearbeitendes Material:
- Seeberger Sandstein
- Roter Mainsandstein

Materialvorgaben Ergänzungsmörtel:
mineralisch abbindender Werktrockenmörtel,
kunststoffvergütet,
Wasseraufnahmekoeffizient  0,5 - 2,0 kg/m²h0,5
Dyn. Elastizitätsmodul  8.000 - 12.000 N/mm²
Feuchtedehnung  0,01 - 0,05 mm/m

Kalkulationshinweis:
Die Ergänzungen werden stückweise abgerechnet. Dabei
werden diese den folgenden Größengruppen zugeordnet:
Größengruppe a: 1 - 50 cm2
Größengruppe b: 51 - 150 cm2
Größengruppe c: 151 - 800 cm2

Fehlstellentiefe max. 3 cm.

**02.03.5 Ergänzen, 1 - 50 cm2 (Kleinstergänzungen)**
Ergänzen mit Steinersatzmasse 1 - 50 cm2
Größe: a

zu bearbeitende Bereiche:
Festlegung in der Ausführungskartierung: blau flächig
("a")
Menge: 20,000 St

**02.03.6 Ergänzen, 51 - 200 cm2**
Ergänzen mit Steinersatzmasse 51 - 150 cm2
Größe: b

zu bearbeitende Bereiche:
Festlegung in der Ausführungskartierung: blau flächig
("b")
Menge: 5,000 St

**02.03.7 Ergänzen, 201 - 800 cm2**
Ergänzen mit Steinersatzmasse 151 - 800 cm2
Größe: c

zu bearbeitende Bereiche:
Festlegung in der Ausführungskartierung: blau flächig
("c")
Menge: 5,000 St

**02.03.8 Rissklebung**
Zielstellung:
Reparatur von einfach gerissenen Platten bzw.
Rinnsteinen
oder Bordsteinen.

Arbeitsinhalt:
Reinigung der Bruchkanten und Abnahme von Staub und
Lockermaterial.

Klebung der Platten oder Werksteine bis ca. 1,5 cm
unterhalb
der Oberfläche mit einem Epoxidharzkleber.
Verschließen der Risse mit einem farblich angepassten,
schlämmfähigen Steinrestauriermörtel (siehe
Ausführungsbeschreibung 0007 "Ergänzen mit
Steinersatzmasse"). Die Oberflächen sind vorzunässen
und
ausreichend nachzuarbeiten, um Kalkschleier an der
Oberfläche zu vermeiden.
Der Mörtel wird an der Oberfläche geglättet.

Die Ausführung wird zu Beginn über eine Arbeitsprobe
mit der
Bauleitung abgestimmt.

Material:
2K-Epoxidharz, Ergänzungsmörtel (feinkörnig,
hydraulisch,
sulfatbeständig) in passender Farbcharge bzw. Pigmente
zum
Einfärben des Mörtels

Abrechnung nach m.
Menge: 10,000 m

**Ausführungsbeschreibung 0008 AB Sicherung Riss- und Schalenzone, Anböschen**
*AB Sicherung Riss- und Schalenzone, Anböschen*
Zielstellung:
Konsolidierung von Sandsteinoberflächen mit
dünnschaligen,
oberflächenparallelen Ablösungen, sowie Einzelrissen.
Hier sollen durch Anböschung von Rückwitterungskanten,
oberflächliches Schließen von Rissen und kleinen
Fehlstellen
die Oberflächen stabilisiert werden. Eine Festigung der
Oberflächen ist aufgrund der vorhandenen Salze nur
bedingt
möglich.

Arbeitsinhalt:
Abdrücken kleiner, nicht mehr zu festigender
Gesteinsschuppen; Entfernen von Lockermaterial.
Die Riss- und Schalenflanken sind vorher vorsichtig
auszublasen.

Anböschen von vorstehenden Kanten und Schalen zum
Ausgleich und zur Oberflächenanbindung auskragender und
scharfkantiger Abbruchkanten und Schalenränder
(acrylatvergütet oder Kieselsolbasis). Es ist ein
schlüssiger
Verbund zwischen Bestand und der angebrachten
Anböschmasse herzustellen. Die Anböschung ist als
kleinstmögliche Fase mit in Körnung und Farbe an den
umgebenden Stein angepassten Massen auszuführen.
Spannungs- und Schwundrisse sind auszuschließen.

Verschließen bzw. Verschlämmen von oberflächlichen
Rissen
und aufschuppenden Bereichen mit in Körnung und Farbe
dem
Stein angepassten schlämmfähigen Massen. Die
Materialien
sind so einzustellen, dass keine zusätzliche Retusche
notwendig wird.

Die entsprechend feinkörnige Schlämme ist mit
geeigneten
Werkzeugen möglichst tief in die Risse einzubringen.
Der
Rissverschluss ist bis bis zu dem Niveau der
angrenzenden
Originaloberfläche zu verschließen.
Spannungs- und Schwundrisse sind auszuschließen.

Eine eventuelle Nachfestigung der Anböschung mit
Kieselsol ist
Bestandteil der Maßnahme und wird nicht gesondert
vergütet.

Die Bearbeitung erfolgt je nach den Anforderungen der
betreffenden Schadstelle. Die unterschiedlichen
Vorgehensweisen bei der Bearbeitung sind in die
Einheitspreise
einzukalkulieren.

Material:
Bindemittel: Kieselsol, Acrylat oder vorwiegend
mineralisch
abbindend.
Für die gesteinsangepasste Abtönung sind gefärbte
Naturstein-Brechsande den Pigmenten (lichtecht,
mineralisch)
vorzuziehen.

Kalkulationshinweis:
Bearbeitung von Zonen, die werkstückweise
zusammengezogen werden. Die Fuge bildet die
Aufmaßgrenze.
Die Zonen werden stückweise in folgenden Größengruppen
abgerechnet:
Größengruppe a: 1 - 150 cm2
Größengruppe b: 151 - 500 cm2
Größengruppe c: 501 - 1500 cm2
Größengruppe d: 1501 - 3000 cm2

**02.03.9 Sicherung Risszone, Anböschen, 1 - 150 cm2**
Sicherung Risszone, Anböschen, 1 - 150 cm2
Gruppe a

zu bearbeitende Bereiche:
Festlegung in der Ausführungskartierung:
grün flächig ("a")
Menge: 5,000 St

**02.03.10 Sicherung Risszone, Anböschen, 151 - 500 cm2**
wie Vorposition, aber:
Sicherung Risszone, Anböschen, 151 - 500 cm2
Gruppe b

zu bearbeitende Bereiche:
Festlegung in der Ausführungskartierung:
grün flächig ("b")
Menge: 1,000 St

**02.03.11 Sicherung Risszone, Anböschen, 501 - 1500 cm2**
wie Vorposition, aber:
Sicherung Risszone, Anböschen,  501 - 2000 cm2
Gruppe c

zu bearbeitende Bereiche:
Festlegung in der Ausführungskartierung:
grün flächig ("c")
Menge: 2,000 St

**02.03.12 Sicherung Risszone, Anböschen, 1501 - 3000 cm2**
wie Vorposition, aber:
Sicherung Risszone, Anböschen,  501 - 2000 cm2
Gruppe d

zu bearbeitende Bereiche:
Festlegung in der Ausführungskartierung:
grün flächig ("d")
Menge: 2,000 St

#### Titel 02.04 Steinaustausch, Versetzarbeiten, Pflaste

*Hinweis*
Der Versatz des Bodenbelages erfolgt nach der
statischen
Ertüchtigung der Pfeiler, voraussichtlich gemäß BA1
und BA2 in
zwei Stufen, 2028.
Neuteile sind vorab zu bemustern. Die Vergütung
erfolgt in
Position 03.02.1 .

**Ausführungsbeschreibung 0009 AB Neuteile und Vierungen**
*AB Neuteile und Vierungen*
Zielstellung:
Ziel der Maßnahme ist die konstruktive Ertüchtigung
durch
Ersetzen stark zerstörter Bauteile.
Hierbei orientieren sich Maß und Form (Querschnitt/
Profil und
Grundriss) des Neuteils an der originalen Referenz.

Neuteile und Vierungen kommen zur Ertüchtigung des
Bodenbelags zum Einsatz.
Am Bestandsbelag erfolgt der Einbau von Neuteilen und
Vierungen an Stellen, wo die gravierende
Rückverwitterung der
Steine im Fortgang eine Beeinträchtigung der
Verkehrssicherheit und der geregelten Wasserableitung
erwarten lässt.
Für den Boden sind einzelne Platten, Rinnsteine,
Bordstein und
Pflaster durch Neuteile und Vierungen zu sanieren.
Die bestehenden Fugenschnitte sind, soweit nicht anders
vorgegeben, beizubehalten.
Der Bodenbelag besitzt fallende Breiten und Längen.

Arbeitsinhalt:
Detailliertes Aufnehmen der Steintechnik und Aufmaß zur
Erstellung einer Werksteinliste.

Herstellen von Neuteilen:
Austauschmaterial und Oberflächenbearbeitung muss der
umgebenden Originalsubstanz entsprechen. Die Neuteile
werden an den Seiten und die Platten an den
Unterseiten so
bearbeitet, dass eine kraftschlüssige Verbindung zum
Versetzmörtel entsteht (Aufrauhen).
(Fallende Breiten und Längen beim Sandsteinbelag)

Herstellen von Vierungen:
Geschädigtes Material ist für den Einbau einer Vierung
zurückzuarbeiten und im Rahmen des Versetzens nach
Abschluss der Baumaßnahme im Verband mit den
Bestandsbauteilen neu zu versetzen. Die Vierung an
glatten und
profilierten Oberflächen soll in der Regel winklig
(bei Bedarf
auch schwalbenschwanzförmig) ausgebildet werden. Die
Tiefe
der auszuarbeitenden Öffnung wird von Größe und Form
der
Vierung bestimmt. Der Verlust der Originalsubstanz
muss dabei
so gering wie möglich gehalten werden.

Transport der angefertigten Teile zum Versetzort ist
Sache des
Auftragnehmers.

Versetzen Neuteile / Platten (siehe Pos. "Bodenplatte/
Bordstein/ Rinnstein versetzen" ):

Versetzen Vierung:
Die Vierungen werden pressversetzt und mineralisch
verfüllt.
Die entstehenden Pressfugen werden nicht bis zur
Oberfläche
verklebt, sondern mit Riss- Reparaturmörtel
verschlossen.
(Produkt
Anböschmörtel / Schlämmmasse siehe Position
"Rissklebung" und "Ergänzen")
Größere oder durch Überhang absturzgefährdete Vierungen
werden bei Bedarf zusätzlich mit V4-A Stahldübeln
gesichert.

Bei der Wahl des Versetzmörtels ist darauf zu achten,
dass
durch die Wechselwirkung Stein / Setzmörtel keine
Farbveränderungen des Sandsteines entstehen können.
Läufer- und fleckenartige Auswaschungen auf
Sichtflächen
werden nicht akzeptiert und müssen ausgetauscht oder
gereinigt werden.

Oberflächenbearbeitung:
Oberflächenbearbeitung gemäß Bemusterung, siehe 03.02.1

Die gesägten Seitenflächen sind handwerklich zu
überarbeiten, die Kanten sind alle zu brechen.

Bauschutt:
Der bei der Ausarbeitung entstehende Bauschutt wird
Eigentum des Auftragnehmers und ist zu entsorgen.

Material:
Anforderungen an die Neuteile / Vierungen
Seeberger Sandstein, Mainsandstein:
Wasseraufnahmekoeffizient  8,0-20,0 kg/m2h0,5
Dyn. Elastizitätsmodul  14.000-22.000 N/mm2
Feuchtedehnung  0,01-0,05 mm/m

Zu verwenden ist ein in Körnung, technischen
Eigenschaften und Farbe dem Originalbestand angepasstes
Steinmaterial.

Der BL sind im Vorfeld Muster vorzulegen (siehe
Position
03.02.1 "Bemusterung Neuteile").

**02.04.1 Neuteil - Bodenplatte**
Zielstellung:
Stark geschädigte Sandsteinplatten werden durch
Neuteile
ersetzt (fallende Breiten/Längen). Dies betrifft die
Platten in der
Arkade sowie die Platten am Anschluss zum Schlosshof
(Pflastefläche).
Im Bereich der Rückgebauten Estrichfläche sind neue
Sandsteinplatten, angepasst an die Bestandsplatten zu
verlegen.

Arbeitsinhalt:
Herstellen und Liefern Neuteil Platte

Versetzen erfolgt über Pos. 02.04.10 "Plattenbelag
versetzen"

Material:
Seeberger Sandstein, Rutschhemmung mind. R10

Maße: max. 1,00 x 0,75 m
Plattenstärke: 0,06 m

Abrechnung nach m2 Platten. Teilflächen sind zu
addieren.
Menge: 8,000 m²

**02.04.2 Vierung - Bodenplatte**
Zielstellung:
Stark geschädigte Sandsteinplatten werden durch
Vierungen
ergänzt. Dies betrifft die Platten in der Arkade sowie
die Platten
am Anschluss zum Schlosshof (Schotterfläche).

Arbeitsinhalt:
Herstellen und Einbau Vierung

Material:
Seeberger Sandstein
Es kann auf Bestandsmaterial (Bruchstücke
Bestandsplatten)
zurückgegriffen werden. Etwaiger Mehrbedarf ist
einzukalkulieren.

Maße: max. 0,30 x 0,60 m, Tiefe max. 0,06 m

Abrechnung nach Stück.
Menge: 5,000 St

**02.04.3 Neuteil - Bordstein**
Arbeitsinhalt:
Herstellen und Liefern Neuteil Bordstein

Versetzen erfolgt über Pos. 02.04.11 "Bordstein
versetzen"

Material:
Roter Mainsandstein (gemäß Bemusterung), frostsicher

Maße: max. 0,30 x 0,20 x 0,25 m
Abrechnung nach laufendem Meter Bordstein
Menge: 2,000 m

**02.04.4 Neuteil - Rinnstein**
Arbeitsinhalt:
Herstellen und Liefern Neuteil Rinnstein, profiliert

Versetzen erfolgt über Pos. 02.04.12 "Rinnstein
versetzen"

Material:

Seeberger Sandstein, nach Bemusterung Pos. 03.02.1.

Oberflächenbearbeitung: geschliffen; Kanten gebrochen
Fugenflanken oben:  leicht rund angeschliffen.

Maße: i.d.R. max. 1,00 x 0,40 m, Höhe 0,16 m

Abrechnung nach laufendem Meter.
Menge: 2,000 m

**02.04.5 Neuteil Pflaster - Kalkstein, hell**
Zielstellung:
Erneuerung der weißen, ca. 20 cm breiten Randstreifen
mit
Kalkstein in Laufmetern entsprechend der erhaltenen
Pflasterung an der Südarkade.

Arbeitsinhalt:
Herstellen und Liefern von Kalksteinpflastersteinen
gemäß
Bestand.

Versetzen erfolgt über Pos. 02.04.14 "Pflasterbelag
versetzen"

Material:
Kalkstein

Maße: Pflastersteine jeweils max. 0,20 x 0,10 x 0,10 m,
quaderförmig, gerundet
Oberflächenbearbeitung: nach Bemusterung, getrommelt;
Kanten gebrochen
Fugenflanken oben: leicht rund angeschliffen.

Abrechnung nach lfdm Randstreifen.
Menge: 46,000 m

**02.04.6 Neuteil Pflaster - Quarzporphyr**
Zielstellung:
Ersatz für fehlende Kiesel.

Arbeitsinhalt:
Herstellen und Liefern von Kieselpflastersteinen gemäß
Bestand.

Versetzen erfolgt über Pos. 02.04.14 "Pflasterbelag
versetzen"

Material:
Quarzporphyr, Oberfläche nach Bemusterung, getrommelt

Maße: jeweils max. 0,15 x 0,10 x 0,10 m, amorph,
gerundet

Abrechnung nach Stück.
Menge: 250,000 St

**02.04.7 Neuteil - Stufe**
Zielstellung:
Neuteil als Trittstufe aus Seeberger Sandstein.

Arbeitsinhalt:
Prüfen der neuen Maße nach Wiedereinbau des Fußbodens
und Abstimmung mit dem Bauherren.
Herstellen und Liefern der Trittstufe aus Seeberger
Sandstein.

Bestandsmaße (vor Ausführung prüfen u. ggf. anpassen!)
Maße: 1,30 x 0,55 m
Höhe: 0,15 m
Menge: 1,000 St

**02.04.8 Untergrundvorbereitung - kapillarbrechende Schicht**
Zielstellung:
Vorbeugen frostbedingter Schäden am Naturstein durch
Einbringen von kapillarbrechender, dämmender Schicht.

Arbeitsinhalt
Aushub um etwa 35 cm und ausreichende Verdichtung des
Untergrunds.

Herstellen von einer ca. 30 cm starken Schotterschicht
als
Frostschutz (Körnung 0 - 45 mm). Verdichten der
Schotterschicht mit Rüttelplatte.

Die Schichten sind vor dem Versetzen des Belags
ausreichend
zu begradigen und zu verdichten.
Neigung zum Hof mind. 2 %.
Die Schüttung ist bis ca. 12cm unterhalb GOK
auszuführen.

Aufgrund der zwei verschiedenen Plattendicken
(historisch = 15
cm, junger Belag u. Neuteile 6 cm) muss der Untergrund
in zwei
verschiedenen Höhenniveaus ausgeführt werden.

Material:
grobkörniger Quarz-, Basalt- oder Granitschotter, 1 -
45 mm
Schichtdicke: max. 300mm
Eigenschaften:
- mittleres Schüttgewicht: 150 kg/m3
- Bemessungswert der Druckspannung fcd = 275 kN/m2
- Wärmeleitfähigkeit: 0,080 W/mK
Menge: 283,000 m²

**02.04.9 Untergrundvorbereitung - Ausgleichsschicht**
Zielstellung:
Ausgleich des Untergrunds durch Einbringen von Splitt
als
Bettungsschicht.

Arbeitsinhalt
Herstellen von einer 3 - 5 cm dicken Rieselschicht mit
Splitt
(Körnung 1 - 5 mm).

Die Schichten sind vor dem Versetzen des Belags
ausreichend
zu begradigen und zu verdichten.

Die Schüttung ist bis ca. 8 cm unterhalb GOK
auszuführen.
Neigung zum Hof mind. 2 %.

Aufgrund der zwei verschiedenen Plattendicken
(historisch = 15
cm, junger Belag u. Neuteile 6 cm) muss der Untergrund
in zwei
verschiedenen Höhenniveaus ausgeführt werden.

Material:
Splitt (Quarz oder Kalkstein, hell, Körnung 1-5 mm),
Dicke 30mm bis max. 50mm,
Schichtdicke: max. 50 mm,
Eigenschaften:
- Körnung 1-5mm
- Schüttgewicht gebunden: ca. 250 kg/m3
Menge: 283,000 m²

**02.04.10 Plattenbelag versetzen**
Zielstellung:
Nach Abschluss der Baumaßnahme werden die
Bestandsplatten sowie neue Platten und Vierungen
versetzt.

Arbeitsinhalt:
Versetzen der Platten auf Mittelbett oder
Dickschichtmörtelbett
je nach Untergrundvorbereitung.
(Kalkmörtel).

Die historischen Sandsteinplatten werden gemäß der
Kartierung
und Verortung am ursprünglichen Ort versetzt.

Neuere Sandsteinplatten werden gemäß des vorgesehenen
Bestandsfugenbilds in der Arkade und am Schlosshof
versetzt.

Bei der Wahl des Versetzmörtels ist darauf zu achten,
dass
durch die Wechselwirkung Stein/Setzmörtel keine
Farbveränderungen des Sandsteines entstehen können.
Läufer- und fleckenartige Auswaschungen auf
Sichtflächen
werden nicht akzeptiert und müssen ausgetauscht oder
gereinigt werden.

Es ist in der Arkade auf ein Gefälle von ca. 2 % zum
Hof zu
achten. Unebenheiten beim Plattenbelag dürfen nicht
mehr als
+-5mm aufweisen (Unebenheiten in der Binnenfläche der
historischen Platten ausgenommen).

Die Fugenbreiten variieren gemäß Bestand zwischen 8 -
15
mm. Beim Versetzen ist das Fugenbild nachzustellen.
Dabei ist
eine Breite von mind. 10 mm einzuhalten.

Die individuelle Anarbeitung an den Bestand und
Zuschnittarbeiten  sind in den Einheitspreis
einzukalkulieren
(Pfeiler, Türgewände, Wandvorlagen, Türstopper,
Gitterroste
u.s.w., sieh Foto- und Plananlage).

Material:
Versetzmörtel MG IIa, sulfatbeständig, offenporig

Plattendicke histor. Belag: 15 cm
Plattendicke jüngerer Belag u. Neuteile: 6 cm

Teilflächen sind zu addieren.
Menge: 224,000 m²

**02.04.11 Bordstein versetzen**
Zielstellung:
Versetzen der Bestandswerksteine und Neuteile auf
Mittelbettmörtel.

Arbeitsinhalt:
Bei der Wahl des Versetzmörtels ist darauf zu achten,
dass
durch die Wechselwirkung Stein/Setzmörtel keine
Farbveränderungen des Sandsteines entstehen können.
Läufer- und fleckenartige Auswaschungen auf
Sichtflächen
werden nicht akzeptiert und müssen ausgetauscht oder
gereinigt werden.
Beim Versetzen von Bestands- und Neuteilen ist auf ein
annähernd regelmäßiges Fugenbild und die Farbgebung zu
achten (mind. 10 mm Fugenbreite erforderlich).

Material:
Versetzmörtel MG IIa, sulfatbeständig, offenporig

Abrechnung nach lfdm Bordstein.
Menge: 44,000 m

**02.04.12 Rinnstein versetzen**
Zielstellung:
Versetzen der Rinnsteine inkl. Bestandsgefälle zu den
Abflüssen.

Arbeitsinhalt:
Versetzen der Rinnsteine auf Mittelbettmörtel.

Bei der Wahl des Versetzmörtels ist darauf zu achten,
dass
durch die Wechselwirkung Stein/Setzmörtel keine
Farbveränderungen des Sandsteines entstehen können.
Läufer- und fleckenartige Auswaschungen auf
Sichtflächen
werden nicht akzeptiert und müssen ausgetauscht oder
gereinigt werden.

Gemäß Bestand ist ein Gefälle von den Fallrohren zu den
Abflüssen in Pfeilerhöhe herzustellen. Dabei ist das
Bestandsgefälle aufzunehmen, welches sich auch an
Nord- und
Ostflügel ablesen lässt.
Einschließlich Anarbeitung an den Bestand (z.B.
Abflussgitter).
Es ist auf eine einheitlich Fugenbreite zu achten
(mind. 10 mm
Breite).

Material:
Versetzmörtel MG IIa, sulfatbeständig, wasserhemmend

Abrechnung nach lfdm Rinnstein.
Menge: 44,000 m

**02.04.13 Bodenplatten überarbeiten**
Zielstellung:
Oberflächlich stark bewitterte und frostgeschädigte
aber intakte
Sandsteinplatten aus dem Hof werden überarbeitet. Dies
betrifft
die Platten am Anschluss zum Rinnstein.

Arbeitsinhalt:
Abschleifen der Platten um max. 15 mm zur Herstellung
einer
planen Oberfläche. Die Oberfläche muss nach
Fertigstellung
eine Rutschhemmung von mind. R11 aufweisen. Die
Oberfläche ist also zum Abschluss aufzurauen (geflammt
und
gebürstet oder gesandstrahlt).

Material:
Seeberger Sandstein

Muster:
Im Vorfeld der Bearbeitung ist eine Arbeitsprobe mit
AG und BL
zum Festlegen der Oberflächenbearbeitung abzustimmen.

Abrechnung nach m2. Teilflächen sind zu addieren.
Menge: 3,000 m²

**02.04.14 Pflasterbelag versetzen**
Zielstellung:
Erneuerung des Pflasters zwischen den Arkadenpfeilern.
Dabei
sind der helle Randstreifen aus Kalkstein sowie das
Gefälle
wiederherzustellen.

Arbeitsinhalt:
Pflasterung des Kieselpflasters in sulfatbeständigen
Mörtel.
Fugenbreite 5 - 8 mm.

Material:
Versetzmörtel MG IIa, sulfatbeständig, offenporig

Abrechnung nach m2. Teilflächen sind zu addieren.
Menge: 33,000 m²

**02.04.15 Einbau Türstopper u. Korrosionsschutz**
Zielstellung:
Einbau der zuvor ausgebauten Türstopper am Treppenhaus
Nordwest und Korrosionsschutzanstrich.
Die Montage erfolgt vor oder parallel zum Einbau der
Bodenplatten.

Arbeitsinhalt:
Handmechanisches Entrosten, Anschleifen der
Altanstriche und
2-schichtes Aufbringen eines Korrosionsschutzanstriches
(außen) mit grauer Farbigkeit. Produkt nach Wahl des
AN.

Einmessen der korrekten Platzierung für den Türstopper.
Ausnehmung am Naturstein. Ausnehmung im
Fundamentbereich.
Einbetonierung im Untergrund.

Maße: 0,50 x 0,06 m
Tiefe: 0,03 m
Abrechnung nach Stück Türstopper.
Menge: 2,000 St

**Ausführungsbeschreibung 0010 AB Verfugen**
*AB Verfugen*
Zielstellung:
Die Fugen sind nach dem Versetzen des Bodens neu zu
verfugen.

Arbeitsinhalt:
Ggf. Vorbereitung durch Freiräumen der Fugen bis auf
eine
Tiefe von 2 cm.

Ausreichendes Vornässen der Fugenflanken und
anschließendes Verschlämmen der Fugen mit einem
hydraulischen Kalkmörtel.

Material:
Kalk-Zement-Mörtel bzw. hydraulischer Kalkmörtel, MG
IIa,
sulfatbeständig,

Anforderungen an den Fugenmörtel:
Fugenmörtel Seeberger/ Roter Mainsandstein
Wasseraufnahmekoeffizient: 4  - 10 kg/m2h0,5
Dyn. Elastizitätsmodul: 6.000 - 10.500 N/mm2
Feuchtedehnung: < 0,1 mm/m

für die Rinnsteine und Bordstein wasserhemmend
eingestellt.

Die erforderlichen Mindestbreiten der Fugen von i.d.R.
10 mm
sind einzuhalten.

Der Farbton ist für den Bordstein und die Platten zu
differenzieren. Die beiden Farbtöne werden zuvor
bemustert
und mit AG und BL abgestimmt.

**02.04.16 Verfugen, Plattenbelag Arkade**
Arbeitsinhalt:
Verfugen der Platten aus Seeberger Sandstein in der
Arkade
mit sulfatbeständigem, offenporigen Fugenmörtel zur
Ermöglichung des Versickerns von Wasser.

Umfang:
202,00 m2 Plattenbelag Arkade

6,0 lfdm pro m2

Abrechnung nach m2.
Menge: 202,000 m²

**02.04.17 Verfugen, Rinnsteine**
Arbeitsinhalt:
Verfugen der Rinnsteine mit wasserhemmenden Mörtel.

Umfang:
17,00 m2
3,5 lmf pro m2

Abrechnung nach lfdm Rinnstein.
Menge: 61,000 m

**02.04.18 Verfugen, Bordsteine**
Arbeitsinhalt:
Verfugen der Bordsteine mit wasserhemmenden Mörtel

Umfang:
44,00 lfdm Bordstein
2,40 lfdm pro m Bordstein

Abrechnung nach lfdm Bordstein.
Menge: 106,000 m

**02.04.19 Verfugen, Pflaster**
Arbeitsinhalt:
Verfugen des Kieselpflasters mit sulfatbeständigem,
offenporigen Fugenmörtel zur Ermöglichung des
Versickerns
von Wasser.
Fugenniveau unter Pflasteroberkante. Fugenbreite 5 - 8
mm.

Umfang:

Abrechnung nach m2 Pflaster.
Menge: 33,000 m²

**02.04.20 Verfugen, Plattenbelag Schlosshof**
Arbeitsinhalt:
Die Randsteine, die an den Schlosshof anschließen
werden
abweichend von den Platten in der Arkade nicht fest
verfugt,
sondern mit feinkörnigem dunklem Splitt eingefegt, der
farblich
dem Bestand im Hof entspricht.

Umfang:
1,30 lfdm Fuge pro m

Abrechnung nach m Plattenbelag.
Menge: 120,000 m

**02.04.21 Wiedereinbau Fallrohr**
Zielstellung:
Wiedereinbau des zuvor demontierten Fallrohres.

Arbeitsinhalt:
Rückbau und Entsorgung des Wellrohres aus Kunststoff.
Wiedereinbau einschl. Befestigungsteile.
Menge: 6,000 m

### Abschnitt 03 Sonstige Leistungen - bauabschittübergreifend

#### Titel 03.01 Dokumentation

**Ausführungsbeschreibung 0011 AB Dokumentation**
*AB Dokumentation*
Dokumentation der ausgeführten Leistung durch
Beschreibung
Alle Maßnahmen und Veränderungen an denkmalgeschützten
Bauten und Objekten sind dokumentationspflichtig.
"Die Dokumentation dient als dauerhafte und
verständliche
Informationsquelle über den Zustand, die Maßnahmen und
die
Veränderungen an einem bearbeiteten Objekt" (Charta von
Venedig, 1964).
Aufgabenstellung der Baudokumentation ist es, einer
nicht mit
dem Gebäude vertrauten Person die Art, den Umfang und
die
Besonderheiten der jeweiligen Baumaßnahme eindeutig und
erschöpfend darzustellen. Ebenso sollen bauliche
Besonderheiten dokumentiert werden.

Die geforderte Dokumentation für den Fußboden muss
sämtliche Beprobungen, unabhängig davon, ob das
Ergebnis für die weitere Ausführung in Betracht gezogen
wird, ausführlich beschreiben.

Mindestanforderung an die Dokumentation
Die gesamte Dokumentation ist in Kapiteln zu gliedern,
mit
einem Inhaltsverzeichnis zu versehen. Folgender
Vorschlag der
Gliederung ist zu berücksichtigen:
1. Objektdaten
2. Objektbeschreibung
3. Vorzustand
4. Konzept
5. Durchgeführte Maßnahmen
6. Untersuchungen
7. Hinweise zum Umgang mit dem Objekt
8. verwendete Materialien / Datenblätter
9. Ausführungskartierung

Die Beschreibung der durchgeführten Maßnahmen muss
folgende Punkte beinhalten:
- Ziel der durchzuführenden Maßnahmen,
- detaillierte Beschreibung der Arbeitsschritte,
Arbeitstechniken
und Rezepturen unter Benennung der verwendeten Produkte
und Werkzeuge,
- Zusammenfassung der Ergebnisse.

In der Regel sind die durchgeführten Maßnahmen
beispielhaft in
ihrem Vor-, Zwischen- und Endzustand fotografisch zu
dokumentieren. Damit sich dem Betrachter Grund und
Ziel der
Maßnahme erschließt, müssen die jeweiligen Zustände im
selben Bildausschnitt dargestellt werden.
Gegebenenfalls sind
zusätzliche Makro- bzw. Detail oder Überblickaufnahmen
notwendig.
Die Fotodokumentation enthält als Mindestanzahl =
30 Stk.
Die Fotos sind als Fotodokumentation anzufügen und mit
kurzen Erläuterungstexten zu versehen, welche folgende
Hauptpunkte enthalten müssen:
A: Bezeichnung der Maßnahme / des Schadens
B: Angabe der Verortung (Lokalisierung)
C: Erläuterung des Bildinhaltes

Der Dokumentation sind Kartierungen (falls gesondert
ausgeschrieben) sowie ein Materialverzeichnis mit
Produktdatenblättern der verwendeten Stoffe beizufügen.

Form der Übergabe:
Die Dokumentation ist in analoger (a) und digitaler
(b) Form
dem Auftraggeber zu übergeben.

a) Die Dokumentation ist in ungebundener Form, gelocht
in
Ordnern oder Schnellheftern, abzugeben. Die
fotografischen
Aufnahmen sind in der Größe 9 x 13 cm als analoge
Belichtung
oder in 10 x13 als digitale Belichtung (in hoher
Bildqualität!), der
Dokumentation auf A4-Blättern beizufügen.
Diese Dokumentation ist dem Auftraggeber in 2-facher
Ausfertigung zu übergeben.

b) Die Dokumentation mit Kartierung sowie die
verwendeten
Abbildungen sind in dem Hauptexemplar in digitaler Form
anzufügen. Bildgröße für digitale Bilder 10 x 13 cm mit
mindestens 300 dpi Auflösung, gespeichert.

Nachkartierung:
Alle nicht in den Maßnahmenkartierungen verzeichneten
und
die von den Maßnahmenkartierungen abweichenden
Maßnahmen sind vom ausführenden Restaurator
entsprechend
der LV-Positionen bzw. des Abrechnungsmodus mit
Buntstiften
in die Kartierungsblätter einzutragen. Die Legende hat
sich an
den Maßnahmenkartierungen zu orientieren, ist ggf. vom
AN
anzupassen, weiter zu entwickeln und vor Beginn der
Kartierungsmaßnahmen mit der Fachbauleitung des AG
abzustimmen. Die Kartierung erfolgt in Anlehnung an den
Abrechnungsmodus bei Positionen nach m2 als flächiger
Eintrag, bei Längen in Linienform oder bei Abrechnung
nach
Stück als Symbol.

Es sind Kartierungen im Maßstab 1:25 (A3-Blattschnitt)
zu
bearbeiten. Die Kartierungsgrundlagen werden bauseits
zweifach als Ausdruck sowie digital im dwg-Format zur
Verfügung gestellt (Ausdrucke als Arbeits- und
Reinzeichnungsexemplar).

Die Kartierung muss kontinuierlich geführt werden und
bei
Ortsterminen zur Verfügung stehen.

Die Kartierungen bilden mit den mengenmäßigen
Auswertungen
eine Abrechnungsgrundlage.
Hierfür sind Kartierungen mit eindeutig erkennbaren
Inhalten zu
übergeben. Bei Erstellung von Handkartierungen erfolgt
die
Digitalisierung bauseits.

Die Kartierungen können digital (Formate: -dwg, -dxf,
-pdf) oder
als Handeintrag in eindeutig lesbarer Qualität
erstellt werden.
Handeintragungen haben mit archivbeständigen
Materialien zu
erfolgen.
Die Kartierungen sind nach Fertigstellung der Leistung
jeweils in
2-facher Ausfertigung (als Ausdruck oder Farbkopie )
vorzulegen. Bei Erstellung von Handkartierungen sind
die
originalen Reinzeichnungen des AN der Dokumentation
(Erstexemplar) beizulegen.

**03.01.1 Nachkartierung**
Die Kartierungsgrundlagen werden bauseits zweifach als
Ausdruck sowie digital im dwg-Format zur Verfügung
gestellt
(Ausdrucke als Arbeits- und Reinzeichnungsexemplar).

ca. 600 m² Boden
Bauabschnitt 1 und Bauabschnitt 2
Menge: 1,000 psch

**03.01.2 Dokumentation in Berichtsform**
Detaillierte restauratorische Dokumentation der
Arbeiten in
Schrift und Bild entsprechend der
Ausführungsbeschreibung.

BA1 + BA2.
Erhöhter Detailgrad für Rückbau Brunnen.

Nach BA1 ist ein Vorabzug zu übergeben.
Menge: 1,000 Psch

#### Titel 03.02 Musterflächen

**Ausführungsbeschreibung 0012 AB Musterfläche**
*AB Musterfläche*
Zielstellung:
Anlage einer Musterfläche zur qualitativen
Feinabstimmung des
Maßnahmenzieles zum Beginn der Maßnahme. Nach der
Abstimmung verdeutlicht das Muster auf verbindliche
Weise
das auszuführende Instandsetzungsziel. Die Muster
gelten als
bindend für Bauabschnitt 1 und 2.

Arbeitsinhalt:
Anlage des Musters an einem oder mehreren
repräsentativen
Bauteilabschnitten.

Nach Fertigstellung erfolgt ein Ortstermin. Erst nach
Akzeptanz
des Musters kann mit den eigentlichen
Ausführungsarbeiten
begonnen werden.

Die ggf. mehrmalige Überarbeitung der Muster ist
Bestandteil
der Position. Unpassende Muster werden rückstandsfrei
entfernt. Nur das abgestimmte Muster verbleibt als
ästhetische
Referenz.

Bei der Mustervorstellung werden vom Auftragnehmer die
eingesetzten Materialien und angewandten Methoden
schlüssig
dargelegt. Es sind Fotoaufnahmen im Vor- und
Zwischenzustand anzufertigen.

Kalkulationshinweis:
Die durchgeführten Maßnahmen an der Musterfläche werden
nach den entsprechenden Positionen abgerechnet.
Zu kalkulieren ist der erhöhte Zeitaufwand der
Bearbeitung
aufgrund des kleineren Flächenmaßes, die vorgezogene
Materialbestellung (Kleinmengenzuschlag) und die
Vorstellung
sowie die Diskussion des Musters.

**03.02.1 Bemusterung Neuteile**
Bemustern von Neuteilen. Musterplatten max. 30 x 30 x
4 cm,
inkl. Oberflächenbearbeitung

Plattenbelag 1-2 Stück (siehe Pos. 01.04.1):
- Seeberger Sandstein
- geflammt und gebürstet oder gestrahlt

Bordstein 2 Stück (siehe Pos. 01.04.3):
- Roter Mainsandstein
- Alternativer Stein in Abstimmung BL (z.B.
Freudenbacher
Sandstein, Maulbronner Sandstein)
- gestrahlt oder geschliffen

Pflaster Kalkstein 1-2 Stück (siehe Pos. 01.04.5):
- Ohne Vorgabe
- grob behauen, getrommelt

Pflaster rot 1-2 Stück (siehe Pos. 01.04.6):
- Quarzporphyr
- Alternativer Stein in Abstimmung BL
- grob behauen, getrommelt

Rinnstein 1-2 Stück (siehe Pos. 01.04.4):
- Seeberger Sandstein
- geschliffen
Menge: 1,000 psch

**03.02.2 Bemusterung Restaurierung**
Bemusterung von Restaurierungsleistungen.

- Reinigung mit Heißdampf und trocken (max. 2 m2),
siehe
Ausführungsposition 01.03.1-4

- Ergänzen mit Steinersatzmassen (ca. 3 Stück á 50
cm2),
gemäß Ausführungsposition 01.03.5-7

- Verfugen (2 - 3 lfdm mit verschiedenen Fugenmörteln
in rot u.
ocker-grau für Seeberger oder Mainsandstein,
Pflaster), gemäß
Ausführungsposition 01.04.14-17
Menge: 1,000 psch

#### Titel 03.03 Stundenlohnarbeiten

*Hinweis*
Stundenlohnarbeiten sind durch Arbeitskräfte des
Auftragnehmers auf Anordnung des AG auszuführen.
Anzubieten ist für die jeweilige Arbeitskraft der
Verrechnungssatz, der sämtliche Aufwendungen sowie den
tatsächlichen Lohn enthält.
Die Arbeitszeit beginnt und endet grundsätzlich auf der
Baustelle.

**03.03.1 Diplomrestaurator**
Ausführung von Stundenlohnarbeiten durch einen
Restaurator
(Dipl., M.A., B.A.). Ausführung der Arbeiten nach
Freigabe
durch den AG.
Menge: 10,000 h

**03.03.2 Steinrestaurator, Steinmetz**
Ausführung von Stundenlohnarbeiten durch einen
Steinrestaurator oder Steinmetz. Ausführung der
Arbeiten nach
Freigabe durch den AG.
Menge: 10,000 h

**03.03.3 Helfer/ Praktikant**
Ausführung von Stundenlohnarbeiten durch einen Helfer/
Praktikanten. Ausführung der Arbeiten nach Freigabe
durch den
AG.
Menge: 5,000 h

**03.03.4 Materialkosten**
Alle Materialkosten, die bei zum Stundennachweis
ausgeführten Leistungen anfallen, sind zum
Nachweis abzurechnen und bei Rechnungslegung durch die
Beifügung der Originalbelege nachzuweisen.
Zum derzeitigen Stand wird der Materialkostenanteil auf
200,00 EUR geschätzt.
Dieser kalkulativ geschätzte Materialkostenanteil ist
durch den
Bieter in die Strichfolge einzutragen:
'.........'
Menge: 1,000 Psch

USt %: 19,00
